# Sika AnchorFix® -2+

- Propiedad del archivo: CONSTRUNARIO
- Formato: FIEBDC-3/2012
- Programa: Construnario Versión 3.51
- Fecha de los precios: 29/07/2024
- Divisa: EUR
- Código: sika-sau (10/09/2024)

**PUSIK-111** dm3 Sika AnchorFix® -2+
Adhesivo para anclajes, de dos componentes, a base de resina de epoxi-acrilato, con espesor de capa máximo de 5 mm, resistencia a compresión de 70 MPa y modulo elástico a tracción de 3800 N/mm2 y 7000 N/mm2 a compresión (según ASTM D695), tipo Sika AnchorFix®-2 + (según ETAG 001-5), resistente al fuego según ISO 834 (EN 1366-1) y certificación LEED, aplicado manualmente mediante cartucho y pistola. Incluso limpieza del taladro y de las varillas mediante cepillos y bombas de soplado, la inyección del adhesivo en el mismo y la inserción del anclaje deseado.

| Código | Ud | Descripción | Rendimiento | Precio | Importe |
|---|---|---|---|---|---|
| SIK_534764 | u | Resina epoxi-acrilato para anclajes químicos (550 cm3), Sika AnchorFix®-2+ de Sika. Gris. Cartucho: 300 cm3 (material; 30/07/2024) | 0.000 | 26.26 | 0.00 |
| MGEN036 | h | Equipo de inyección manual de resinas (maquinaria) | 0.250 | 1.73 | 0.43 |
| MOC001 | h | Oficial 1ª (mano de obra) | 0.250 | 20.91 | 5.23 |
| MOC002 | h | Peón especialista (mano de obra) | 0.250 | 17.03 | 4.26 |
|  |  | Costes directos |  |  | 9.92 |

## Recursos

**SIK_534764** u Resina epoxi-acrilato para anclajes químicos (550 cm3), Sika AnchorFix®-2+ de Sika. Gris. Cartucho: 300 cm3
Adhesivo para anclajes de dos componentes a base de resina de poliéster libre de estireno y disolventes. Rápido curado. Aplicable con pistolas convencionales. Puede ser utilizado a bajas temperaturas.
