# Sika AnchorFix® -3030

- Propiedad del archivo: CONSTRUNARIO
- Formato: FIEBDC-3/2012
- Programa: Construnario Versión 3.51
- Fecha de los precios: 29/07/2024
- Divisa: EUR
- Código: sika-sau (10/09/2024)

**PUSIK-112** dm3 Sika AnchorFix® -3030
Adhesivo tixotrópico, sin disolventes, de dos componentes, a base de resinas epoxi, para anclajes de barras corrugadas, redondos de acero y varillas roscadas, de altas prestaciones tanto en hormigón fisurado como sin fisurar tipo Sika AnchorFix®- 3030 o similar, con espesor de capa máximo de 8 mm, resistencia a compresión de 95 MPa y modulo elástico de 5500 N/mm2 (según ASTM D695) (según ETAG 001-5), resistente al fuego, certificación LEED y ensayos sísmicos C1 y C2, aplicado manualmente mediante cartucho y pistola. Incluso limpieza del taladro y de las varillas mediante cepillos y bombas de soplado, la inyección del adhesivo en el mismo y la inserción del anclaje deseado.

| Código | Ud | Descripción | Rendimiento | Precio | Importe |
|---|---|---|---|---|---|
| 662751SIK | u | Resina epoxi para anclajes químicos (600 ml), Sika AnchorFix®-3030 de Sika. Gris (material; 30/07/2024) | 3.330 | 34.03 | 113.32 |
| MGEN036 | h | Equipo de inyección manual de resinas (maquinaria) | 0.200 | 1.73 | 0.35 |
| MOC001 | h | Oficial 1ª (mano de obra) | 0.200 | 20.91 | 4.18 |
| MOC002 | h | Peón especialista (mano de obra) | 0.200 | 17.03 | 3.41 |
|  |  | Costes directos |  |  | 121.26 |

## Recursos

**662751SIK** u Resina epoxi para anclajes químicos (600 ml), Sika AnchorFix®-3030 de Sika. Gris
Sika AnchorFix®-3030 Adhesivo epoxy para la realización de anclajes químicos de altas prestaciones. Descripción del producto Es un adhesivo de altas prestaciones, bicomponente, tixotrópico, a base de resina epoxi, para la realización de anclajes de varillas roscadas y barras de acero en hormigón fisurado o no fisurado, mediante taladro seco o húmedo Usos Adhesivo para la realización de anclajes no expansibles en los siguientes casos: Trabajos estructurales . Anclaje de barras de acero en obras nuevas y de rehabilitación . Varillas roscadas . Pernos y sistemas especiales de anclaje y fijación Metalurgia, carpintería . Barandillas, balaustradas y soportes . Raíles . Marcos de ventanas y puertas Soportes . Hormigón (fisurado y no fisurado) . Albañilería hueca y maciza . Madera . Piedra natural y trabajada . Roca sólida Código EAN: 7612895675084
