# Refuerzo a cortante con tejido de fibra de carbono SikaWrap®-230 C

- Propiedad del archivo: CONSTRUNARIO
- Formato: FIEBDC-3/2012
- Programa: Construnario Versión 3.51
- Fecha de los precios: 29/07/2024
- Divisa: EUR
- Código: sika-sau (10/09/2024)

**PUSIK-121** m Refuerzo a cortante con tejido de fibra de carbono SikaWrap®-230 C
Refuerzo a cortante de vigas mediante colocación de hoja de fibra de carbono unidireccional, de 300 mm de ancho y 0,129 mm de espesor (230 g/m2), de módulo elástico medio 225 GPa y resistencia a tracción media 3500 MPa, SikaWrap®-230 C o similar; con imprimación epoxi y capa de resina epoxi de impregnación/laminación tipo Sikadur 330 o similar con módulo elástico >3800 N/mm2 y resistencia a tracción de 30 N/mm2 y Marcado CE según UNE EN 1504 Parte 4; todo ello aplicado según indicaciones de las Hojas Técnicas de los productos, incluyendo suministro de materiales, aplicación y eliminación de residuos a vertedero.

| Código | Ud | Descripción | Rendimiento | Precio | Importe |
|---|---|---|---|---|---|
| SIK_413953 | m | Sistema de refuerzo de estructuras a base de tejido de fibra de carbono, SikaWrap-230 de Sika (material) | 1.000 | 57.89 | 57.89 |
| SIK_671576 | kg | Impregnación a base de resina epoxi bicomponente, Sikadur®-330 de Sika. Gris (material; 30/07/2024) | 1.000 | 34.74 | 34.74 |
| MOC001 | h | Oficial 1ª (mano de obra) | 0.200 | 20.91 | 4.18 |
| MOC002 | h | Peón especialista (mano de obra) | 0.200 | 17.03 | 3.41 |
|  |  | Costes directos |  |  | 100.22 |

## Recursos

**SIK_413953** m Sistema de refuerzo de estructuras a base de tejido de fibra de carbono, SikaWrap-230 de Sika
SikaWrap®-230 C es un tejido unidireccional de fibra de carbono. El producto está hecho de fibras de carbono con una densidad de 235 g/m2. El tejido está diseñado para su instalación en seco seco o húmedo.

**SIK_671576** kg Impregnación a base de resina epoxi bicomponente, Sikadur®-330 de Sika. Gris
Sikadur®-330 Impregnación a base de resina epoxi bicomponente Descripción del producto: Sikadur® 330 es un adhesivo impregnante, a base de resina epoxi, bicomponente, tixotrópico y libre de disolventes. Usos: . Resina de impregnación para la aplicación de tejido de refuerzo SikaWrap® para aplicación por método seco. . Resina de imprimación para el sistema de aplicación húmedo. . Adhesivo estructural para el pegado de laminados Sika® CarboDur®, en superficies muy lisas. Código EAN: 7612895699929
