# Inyección de fisuras de hasta 0,5 mm de ancho con Sikadur®--52 Injection LP

- Propiedad del archivo: CONSTRUNARIO
- Formato: FIEBDC-3/2012
- Programa: Construnario Versión 3.51
- Fecha de los precios: 29/07/2024
- Divisa: EUR
- Código: sika-sau (10/09/2024)

**PUSIK-123** kg Inyección de fisuras de hasta 0,5 mm de ancho con Sikadur®--52 Injection LP
Inyección de fisuras de hasta 0,5 mm de ancho, para consolidación estructural, con resina epoxi de dos componentes de baja viscosidad, Sikadur®--52 Injection LP o similar, con marcado CE según UNE-EN 1504-5, con una resistencia a compresión superior a 50 MPa (según ASTM- D695-96), y una resistencia a tracción superior a 35 MPa, (según ISO 527), aplicado mediante proyección mecánica, con un espesor medio de hasta 0,5 mm, siguiendo las indicaciones de la Hoja Técnica del producto, incluyendo suministro de materiales, aplicación, medios auxiliares y eliminación de residuos a vertedero.

| Código | Ud | Descripción | Rendimiento | Precio | Importe |
|---|---|---|---|---|---|
| SIK_707100 | m | Resina epoxi para inyecciones, de dos componentes y baja viscosidad, Sikadur®-52 Injection LP de Sika. Amarillo transparente (material) | 1.000 | 38.6 | 38.60 |
| MOC001 | h | Oficial 1ª (mano de obra) | 0.110 | 20.91 | 2.30 |
| MOC002 | h | Peón especialista (mano de obra) | 0.110 | 17.03 | 1.87 |
| MGEN036 | h | Equipo de inyección manual de resinas (maquinaria) | 0.110 | 1.73 | 0.19 |
|  |  | Costes directos |  |  | 42.96 |

## Recursos

**SIK_707100** m Resina epoxi para inyecciones
Sikadur®-52 Injection LP Resina de inyección de baja viscosidad. Descripción del producto Sikadur®-52 Injection LP es un producto líquido de baja viscosidad para inyecciones, a base de resinas epoxi de altas resistencias, de dos componentes, sin disolventes. Usos Resina de inyección con buena adherencia a hormigón, mortero, piedra, acero y madera. Sikadur®-52 Injection LP se usa para rellenar y sellar agujeros y fisuras en estructuras tales como puentes y otro tipo de construcciones civiles e industriales incluyendo pilares, vigas, cimentaciones, muros, soleras y depósitos. No sólo forma una barrera efectiva frente a las filtraciones de agua y el avance de la corrosión, también pega o une las secciones de hormigón existentes. Código EAN: 7612895789941
