# Pintura de protección Sikagard®-550 Elastocolor ES blanco

- Propiedad del archivo: CONSTRUNARIO
- Formato: FIEBDC-3/2012
- Programa: Construnario Versión 3.51
- Fecha de los precios: 29/07/2024
- Divisa: EUR
- Código: sika-sau (10/09/2024)

**PUSIK125** m2 Pintura de protección Sikagard®-550 Elastocolor ES blanco
Pintura elasto-plastica de protección a los rayos UV, dispersión acrílica, con excelentes propiedades de puenteo de fisuras, tipo Sikagard®-550 Elastocolor ES o similar, con marcado CE según UNE-EN 1504-2, con un coeficiente de difusión al CO2 de 106, y un coeficiente de difusión al vapor de agua menor de 2000, aplicado a mano mediante brocha o rodillo de pelo corto, o mediante pistola airless, en 2 manos en direcciones diferentes, con un consumo de 0,3 kg/m2 por capa, siguiendo las indicaciones de la Hoja Técnica del producto, incluyendo suministro de materiales, aplicación, medios auxiliares y eliminación de residuos a vertedero.

| Código | Ud | Descripción | Rendimiento | Precio | Importe |
|---|---|---|---|---|---|
| SIK_695154 | kg | Pintura de protección c/cap. de puenteo de fisuras, Sikagard®-550 Elastocolor ES de Sika. A005 (material; 30/07/2024) | 0.600 | 8.89 | 5.33 |
| MOC001 | h | Oficial 1ª (mano de obra) | 0.150 | 20.91 | 3.14 |
| MOC002 | h | Peón especialista (mano de obra) | 0.150 | 17.03 | 2.55 |
|  |  | Costes directos |  |  | 11.02 |

## Recursos

**SIK_695154** kg Pintura de protección c/cap. de puenteo de fisuras, Sikagard®-550 Elastocolor ES de Sika. A005
Sikagard®-550 Elastocolor ES Pintura de protección con capacidad de puenteo de fisuras Descripción del producto: El Sikagard®-550 Elastocolor ES es una pintura elasto-plástica de protección, resistente a los rayos UV, acrílica, monocomponente. Puentea las fisuras incluso a temperaturas inferiores a 0ºC siempre y cuando, previamente, se haya aplicado el Sikaguard®-545 WE Elastofill. Usos: . Como pintura protectora sobre el Sikaguard®-545 WE Elastofill puentea todo tipo de fisuras y grietas sobre mortero y hormigón. . Pintura de protección y decorativa en fachadas de hormigón. . Pintura protectora de estructuras de hormigón armado que estén expuestas a ambiente agresivo. . Pintura de protección y decorativa para trabajos de reparación (Sika Monotop® o Sika Top®). Código EAN: 7612895762517
