# Imprimación a base de agua Sikaguard®-552 W Aquaprimer ES

- Propiedad del archivo: CONSTRUNARIO
- Formato: FIEBDC-3/2012
- Programa: Construnario Versión 3.51
- Fecha de los precios: 29/07/2024
- Divisa: EUR
- Código: sika-sau (10/09/2024)

**PUSIK128** m2 Imprimación a base de agua Sikaguard®-552 W Aquaprimer ES
Imprimación a base de agua, para capas de revestimiento de pinturas poliméricas en dispersión acuosa, promotora de adherencia, tipo Sikagard®-552 W Aquaprimer ES o similar, con un consumo aproximado de 0,12 kg/m2, aplicado manual mediante brocha o rodillo o bien mediante pistola airless, siguiendo las indicaciones de la Hoja Técnica del producto, incluyendo suministro de materiales, aplicación, medios auxiliares y eliminación de residuos a vertedero.

| Código | Ud | Descripción | Rendimiento | Precio | Importe |
|---|---|---|---|---|---|
| 93798SIK | l | Imprimación en base agua, para superficies de hormigón, Sikaguard®-552 W Aquaprimer ES de Sika. Blanco lechoso (material; 30/07/2024) | 0.120 | 10.92 | 1.31 |
| MQCEQAIRP | h | Equipo airless/pistola (maquinaria) | 0.150 | 4.95 | 0.74 |
| MOC001 | h | Oficial 1ª (mano de obra) | 0.150 | 20.91 | 3.14 |
| MOC002 | h | Peón especialista (mano de obra) | 0.150 | 17.03 | 2.55 |
|  |  | Costes directos |  |  | 7.74 |

## Recursos

**93798SIK** l Imprimación en base agua, para superficies de hormigón, Sikaguard®-552 W Aquaprimer ES de Sika. Blanco lechoso
Sikaguard®-552 W Aquaprimer ES Imprimación en base agua, para superficies de hormigón Descripción del producto: Es una imprimación promotora de adherencia monocomponente, en base agua, para capas de revestimiento de pinturas de polímeros en dispersión acuosa. Usos: . Imprimación para hormigón y soportes minerales densos, como fibrocemento, hormigón aligerado, yeso y morteros de reparación como el Sika® MonoTop®-620, etc. . Puede ser usado como imprimación para trabajar encima de revestimientos en base agua bien adheridos. Código EAN: 8428868026109
