# Revestimiento anticarbonatación con Sikagard®-670 W Elastocolor, blanco

- Propiedad del archivo: CONSTRUNARIO
- Formato: FIEBDC-3/2012
- Programa: Construnario Versión 3.51
- Fecha de los precios: 29/07/2024
- Divisa: EUR
- Código: sika-sau (10/09/2024)

**PUSIK-129** m2 Revestimiento anticarbonatación con Sikagard®-670 W Elastocolor, blanco
Revestimiento de protección anticarbonatación, a base de pintura de resinas acrílicas en dispersión acuosa, Sikagard®-670 W Elastolocor o similar, con marcado CE según UNE-EN 1504-2, con un coeficiente de difusión al CO2, superior a 13 x 106, y un coeficiente de difusión al vapor de agua menor de 3.500, aplicado manualmente mediante brocha o rodillo de pelo corto, en 2 manos (la primera con 5% de dilución de agua), con direcciones perpendiculares, con un consumo total de 0,4 kg/m2, siguiendo las indicaciones de la Hoja Técnica del producto, incluyendo suministro de materiales, aplicación, medios auxiliares y eliminación de residuos a vertedero.

| Código | Ud | Descripción | Rendimiento | Precio | Importe |
|---|---|---|---|---|---|
| 167220SIK | kg | Revestimiento de protección para hormigón, Sikagard®-670W Elastocolor de Sika. Blanco (material; 30/07/2024) | 0.400 | 10.53 | 4.21 |
| MOC001 | h | Oficial 1ª (mano de obra) | 0.150 | 20.91 | 3.14 |
| MOC002 | h | Peón especialista (mano de obra) | 0.150 | 17.03 | 2.55 |
| MQCEQAIRP | h | Equipo airless/pistola (maquinaria) | 0.150 | 4.95 | 0.74 |
|  |  | Costes directos |  |  | 10.64 |

## Recursos

**167220SIK** kg Revestimiento de protección para hormigón, Sikagard®-670W Elastocolor de Sika. Blanco
Sikagard®-670W Elastocolor Revestimiento de protección para hormigón Descripción del producto: Sikagard®-670 ElastoColor es una pintura de protección frente a carbonatación, monocomponente, a base de resinas acrílicas en dispersión acuosa, que produce una superficie de acabado mate. Usos: . Protección frente a la carbonatación de superficies de mortero u hormigón armado. . Protección y acabado estético de fachadas y elementos de hormigón sin modificar la textura superficial. . Protección preventiva de obras nuevas de hormigón armado en ambientes agresivos. . Revestimiento protector y decorativo de las obras de hormigón reparadas mediante los Sistemas Sika Top® y Sika® Monotop®. . Protección de elementos de hormigón reforzado con fibras. Código EAN: 8436039588387
