# Enfoscado de regularización de fachada con SikaRep®-214 Exterior, mediante aplicación manual

- Propiedad del archivo: CONSTRUNARIO
- Formato: FIEBDC-3/2012
- Programa: Construnario Versión 3.51
- Fecha de los precios: 29/07/2024
- Divisa: EUR
- Código: sika-sau (10/09/2024)

**PUSIK270** m2 Enfoscado de regularización de fachada con SikaRep®-214 Exterior, mediante aplicación manual
Enfoscado de regularización de soportes en fachada, antes de revestir o pintar, mediante un mortero de reparación y nivelación monocomponente a base de cemento, áridos seleccionados y polímeros, tipo SikaRep®-214 Exterior o similar, con marcado CE según UNE-EN 1504-3, con una adherencia superior a 0,8 MPa (según EN-1542) y resistencia a compresión superior a 15 MPa (según EN-12190), con un consumo aproximado de 1,8 kg/m2 y mm de espesor, aplicado a mano con una espátula o llana, con un espesor de hasta 5 mm, siguiendo las indicaciones de la Hoja Técnica del producto, incluyendo suministro de materiales, aplicación, medios auxiliares y eliminación de residuos a vertedero. Incluso preparación del soporte, limpieza a presión y aspiración de polvo, así como preparación de la mezcla con batidora manual

| Código | Ud | Descripción | Rendimiento | Precio | Importe |
|---|---|---|---|---|---|
| 511456SIK | kg | Emplaste en polvo cementoso para enlucir y reparar defectos exteriores, SikaRep®-214 Exterior de Sika. Blanco (material; 30/07/2024) | 0.720 | 1.19 | 0.86 |
| MQCELH2OL | h | Equipo lanza agua limpieza (maquinaria) | 0.050 | 4.44 | 0.22 |
| MQCFRATAS | h | Fratasadora (maquinaria) | 0.050 | 4.5 | 0.23 |
| MSIKFRA01 | h | Fratasadora (maquinaria) | 0.200 | 4.5 | 0.90 |
| MQCBH2O | h | Bomba de agua (maquinaria) | 0.050 | 1.42 | 0.07 |
| MOC001 | h | Oficial 1ª (mano de obra) | 0.500 | 20.91 | 10.46 |
| MOC002 | h | Peón especialista (mano de obra) | 0.500 | 17.03 | 8.52 |
|  |  | Costes directos |  |  | 21.26 |

## Recursos

**511456SIK** kg Emplaste en polvo cementoso para enlucir y reparar defectos exteriores, SikaRep®-214 Exterior de Sika. Blanco
SikaRep®-214 Exterior Plaste en polvo cementoso para enlucir y reparar superficies y elementos decorativos exteriores. Descripción del producto Es un plaste en polvo, cementoso, para enlucir y reparar defectos, elementos decorativos, superficies exteriores, etc. Clase R2. Usos . Revestimientos externos de edificios . Regularización de superficies Código EAN: 8428868032148
