# Sika Cotegran Predurex 10 mm espesor

- Propiedad del archivo: CONSTRUNARIO
- Formato: FIEBDC-3/2012
- Programa: Construnario Versión 3.51
- Fecha de los precios: 29/07/2024
- Divisa: EUR
- Código: sika-sau (10/09/2024)

**PUSIK272** m2 Sika Cotegran Predurex 10 mm espesor
m2.Enfoscado de regularización de fachada con COTEGRAN PREDUREX BLANCO, mortero mineral de cal , con marcado CE GP W2 CSIII, hidrofugado e impermeable al agua de lluvia, para revocos y enlucidos de altas prestaciones. Aplicado sobre soporte de hormigón liso o hidrofugado en masa, termoarcilla o bloque de hormigón celular, previa aplicación de una capa de mortero puente de unión Cotegran Imprimación, de 5 mm de espesor, donde se aprecien deficiencias de absorción o porosidad (100% de la superficie del paramento). Acabado en textura superficial bruñido o fratasado con espesor entre 10 y 15 mm., en color blanco, incluyendo parte proporcional de COTEGRAN MALLA 115 en los encuentros de soportes distintos y puntos singulares, aplicado siguiendo las indicaciones de la Hoja Tecnica de producto.

| Código | Ud | Descripción | Rendimiento | Precio |
|---|---|---|---|---|
| SIK_745038 | u | Mortero para uso como base e imprimación de los morteros monocapa en soportes de baja y alta absorción (material) | 0.300 | 11.1 |
| SIK_718384 | u | Mortero de enfoscado hidrofugado de altas prestaciones, Cotegran Predurex de Sika. Blanco. 25 kg (material; 30/07/2024) | 0.000 | 7.48 |
| SIK_635045 | m2 | Malla de fibra de vidrio para refuerzo de morteros, Cotegran Malla 15 de SIka Usos Exterior e interior Paredes y techos Soportes Puntos singulares tales como: encuentros de estructuras de hormigón con fábrica de ladrillo Ventajas Uso de morteros de revoco Malla de 10 x 10 mm Resistente a los álcalis Encuentro entre materiales distintosMalla de fibra de vidrio empleada como refuerzo de todo tipo de morteros, especialmente monocapa Uso de morteros de revoco Malla de 10 x 10 mm Resistente a los álcalis (material) | 0.000 | 0 |
| MOC001 | h | Oficial 1ª (mano de obra) | 0.380 | 20.91 |
| MOC002 | h | Peón especialista (mano de obra) | 0.360 | 17.03 |
| %CO4 |  |  | 1 % |  |
| %CO5 | % | Costes indirectos (10/09/2024) | 4.000 % |  |

## Recursos

**SIK_745038** u Mortero para uso como base e imprimación de los morteros monocapa en soportes de baja y alta absorción
Mortero para uso como base e imprimación de los morteros monocapa en soportes de baja y alta absorción Usos Espesores Mayor a 5 mm este espesor colabora en los 10 mm finales obligatorios para un monocapa Soportes Admisibles: Directamente: sobre fábrica de J8 termoarcilla, enfoscados con dosficiaciones 1:4, textura rugosa, bloques de hormigón normal y hormigón celular No admisibles: Soportes hidrofugados en superficie, pintado o con yeso Superficies horizontales o inclinadas expuestas a la acción directa del agua de lluvia En caso no descritos consultar al Departamento Ventajas Resistente a la deshidratación por absorción lo que permite su aplicación en soportes muy absorbentes Adherencia potenciada frente a soportes de baja absorción y en general soportes habituales de cerramientos Textura de acabado grueso para facilitar la adherencia posterior de los morteros Cotegran Primera capa dura, altamente adherente y de porosidad homogénea entre los bloques de hormigón celular o termoarcilla y el mortero Cotegran Colabora en la impermeabilidad al agua de la lluvia con el mortero Cotegran Permeable al vapor de agua Buenas resistencia mecánicasMortero para uso como base e imprimación de los morteros monocapa en soportes de baja y alta absorción Resistente a la deshidratación por absorción lo que permite su aplicación en soportes muy absorbentes Adherencia potenciada frente a soportes de baja absorción y en general soportes habituales de cerramientos Textura de acabado grueso para facilitar la adherencia posterior de los morteros Cotegran

**SIK_718384** u Mortero de enfoscado hidrofugado de altas prestaciones, Cotegran Predurex de Sika. Blanco. 25 kg
Mortero de enfoscado hidrofugado de altas prestaciones Revestimiento continuo para uso como mortero de enfoscado. Hidrofugado Excelente trabajabilidad Mortero a basa de cal, cemento y áridos seleccionados Permeable al vapor de agua
