# Enlucido con SikaWall®-200 Standard, mediante aplicación manual

- Propiedad del archivo: CONSTRUNARIO
- Formato: FIEBDC-3/2012
- Programa: Construnario Versión 3.51
- Fecha de los precios: 29/07/2024
- Divisa: EUR
- Código: sika-sau (10/09/2024)

**PUSIK-314** m2 Enlucido con SikaWall®-200 Standard, mediante aplicación manual
Regulación y enlucido de paramentos interiores mediante una masilla de base inorgánica, antes de pintar o empapelar, tipo SikaWall®-200 Standard, o similar, con un consumo aproximado de 0,8 kg/m2/mm, aplicado a mano mediante una llana, siguiendo las indicaciones de la Hoja Técnica del producto, incluyendo suministro de materiales, aplicación, medios auxiliares y eliminación de residuos a vertedero. Incluso preparación del soporte, limpieza a presión y aspiración de polvo. Incluso preparación de la mezcla con una batidora helicoidal.

| Código | Ud | Descripción | Rendimiento | Precio | Importe |
|---|---|---|---|---|---|
| 508494SIK | u | Emplaste en polvo para enlucido de paramentos interiores, SikaWall®-200 Standard de Sika, blanco (material; 30/07/2024) | 1.000 | 14.75 | 14.75 |
| MQCELH2OL | h | Equipo lanza agua limpieza (maquinaria) | 0.050 | 4.44 | 0.22 |
| MQCFRATAS | h | Fratasadora (maquinaria) | 0.050 | 4.5 | 0.23 |
| MQCBH2O | h | Bomba de agua (maquinaria) | 0.050 | 1.42 | 0.07 |
| MOC001 | h | Oficial 1ª (mano de obra) | 0.400 | 20.91 | 8.36 |
| MOC002 | h | Peón especialista (mano de obra) | 0.400 | 17.03 | 6.81 |
|  |  | Costes directos |  |  | 30.44 |

## Recursos

**508494SIK** u Emplaste en polvo para enlucido de paramentos interiores, SikaWall®-200 Standard de Sika, blanco
SikaWall®-200 Standard Plaste en polvo para enlucido de paramentos interiores. Descripción del producto: Es una masilla de base inorgánica, para regularización y enlucido final de paramentos interiores antes de pintar o empapelar. Usos: . Alisado de paredes interiores acabadas en yeso o escayola . Preparación de paredes interiores que requieran un acabado fino antes de pintar o empapelar Código EAN: 8428868029056
