# SIKAWALL®-300 READY PLUS - Masilla acrílica lista al uso para emplastecer paramentos en interior

- Propiedad del archivo: CONSTRUNARIO
- Formato: FIEBDC-3/2012
- Programa: Construnario Versión 3.51
- Fecha de los precios: 29/07/2024
- Divisa: EUR
- Código: sika-sau (10/09/2024)

**PUSIK-321** m2 SIKAWALL®-300 READY PLUS - Masilla acrílica lista al uso para emplastecer paramentos en interior
Regulación y enlucido de paramentos interiores mediante una renovación con masilla de base inorgánica, proyectable, tipo SikaWall®-300 Ready Plus, con un consumo aproximado de 1,65 kg/m2/mm, aplicado a mano, siguiendo las indicaciones de la Hoja Técnica del producto, incluyendo suministro de materiales, aplicación, medios auxiliares y eliminación de residuos a vertedero. Incluso preparación del soporte, limpieza a presión y aspiración de polvo. Incluso preparación de la mezcla con una batidora helicoidal.

| Código | Ud | Descripción | Rendimiento | Precio | Importe |
|---|---|---|---|---|---|
| 605161SIK | kg | Pasta lista al uso para el alisado de paramentos, SikaWall®-300 Ready Plus de Sika, blanco (material; 30/07/2024) | 1.700 | 37.28 | 63.38 |
| MQCELH2OL | h | Equipo lanza agua limpieza (maquinaria) | 0.050 | 4.44 | 0.22 |
| MQCFRATAS | h | Fratasadora (maquinaria) | 0.050 | 4.5 | 0.23 |
| MQCBH2O | h | Bomba de agua (maquinaria) | 0.050 | 1.42 | 0.07 |
| MOC001 | h | Oficial 1ª (mano de obra) | 0.400 | 20.91 | 8.36 |
| MOC002 | h | Peón especialista (mano de obra) | 0.400 | 17.03 | 6.81 |
|  |  | Costes directos |  |  | 79.07 |

## Recursos

**605161SIK** kg Pasta lista al uso para el alisado de paramentos, SikaWall®-300 Ready Plus de Sika, blanco
SikaWall®-300 Ready Plus Pasta lista al uso para alisado de paramentos. Descripción del producto: Es una pasta lista al uso para el alisado y la regularización de paramentos interiores. Usos: . Ideal para tapar/ocultar viejos acabados y gotelé. . Adecuado para aplicaciónes en interior. . Para la reparación de plastes antiguos, y regularización de hormigónes, morteros, viejas pinturas, etc. . Adecuado para tapar fisuras y realizar reparaciones en superficies porosas. Código EAN: 7612895552057
