# SIKAWALL®-303 FIBERS PLUS - Masilla acrílica en dispersión para el tratamiento de fisuras y grietas

- Propiedad del archivo: CONSTRUNARIO
- Formato: FIEBDC-3/2012
- Programa: Construnario Versión 3.51
- Fecha de los precios: 29/07/2024
- Divisa: EUR
- Código: sika-sau (10/09/2024)

**PUSIK-322** m2 SIKAWALL®-303 FIBERS PLUS - Masilla acrílica en dispersión para el tratamiento de fisuras y grietas
Relleno de huecos y fisuras mediante una masilla de base inorgánica tipo SikaWall®-303 Fibers Plus, con un consumo aproximado de 1 litro por cada m2/mm, aplicado a mano, siguiendo las indicaciones de la Hoja Técnica del producto, incluyendo suministro de materiales, aplicación, medios auxiliares y eliminación de residuos a vertedero. Incluso preparación del soporte, limpieza a presión y aspiración de polvo. Incluso preparación de la mezcla con una batidora helicoidal.

| Código | Ud | Descripción | Rendimiento | Precio | Importe |
|---|---|---|---|---|---|
| 605156SIK | kg | Masilla acrílica en dispersión para el tratamiento de fisuras y grietas, SikaWall®-303 Fibers Plus de Sika, blanco (material) | 1.700 | 10.09 | 17.15 |
| MQCELH2OL | h | Equipo lanza agua limpieza (maquinaria) | 0.050 | 4.44 | 0.22 |
| MQCFRATAS | h | Fratasadora (maquinaria) | 0.050 | 4.5 | 0.23 |
| MQCBH2O | h | Bomba de agua (maquinaria) | 0.050 | 1.42 | 0.07 |
| MOC001 | h | Oficial 1ª (mano de obra) | 0.250 | 20.91 | 5.23 |
| MOC002 | h | Peón especialista (mano de obra) | 0.250 | 17.03 | 4.26 |
|  |  | Costes directos |  |  | 27.16 |

## Recursos

**605156SIK** kg Masilla acrílica en dispersión para el tratamiento de fisuras y grietas, SikaWall®-303 Fibers Plus de Sika, blanco
SikaWall®-303 Fibers Plus Es una pasta con fibras, lista al uso. Descripción del producto: Es una pasta en base agua, lista al uso, reforzada con fibras de vidrio. Usos: . Puenteo de fisuras y pequeñas reparaciones en superficies porosas . Es adecuado para aplicaciónes en interior, para rellenos sobre yeso, hormigón, mortero, pinturas antiguas, etc. Código EAN: 7612895552033
