# SIKAWALL®-326 JOINT FILLER - Masilla acrílica lista al uso para su empleo en juntas de placas de cartón yeso

- Propiedad del archivo: CONSTRUNARIO
- Formato: FIEBDC-3/2012
- Programa: Construnario Versión 3.51
- Fecha de los precios: 29/07/2024
- Divisa: EUR
- Código: sika-sau (10/09/2024)

**PUSIK-323** m2 SIKAWALL®-326 JOINT FILLER - Masilla acrílica lista al uso para su empleo en juntas de placas de cartón yeso
Relleno y alisado de juntas en paramentos de cartón yeso mediante una masilla de base inorgánica tipo SikaWall®-326 Joint Filler, con un consumo aproximado de 1,50 kg por cada m2/mm, aplicado a mano, siguiendo las indicaciones de la Hoja Técnica del producto, incluyendo suministro de materiales, aplicación, medios auxiliares y eliminación de residuos a vertedero. Incluso preparación del soporte, limpieza a presión y aspiración de polvo. Incluso preparación de la mezcla con una batidora helicoidal.

| Código | Ud | Descripción | Rendimiento | Precio | Importe |
|---|---|---|---|---|---|
| 605003SIK | u | Masilla para las juntas de cartón yeso, SikaWall®-326 Joint Filler de Sika,blanco (material) | 1.700 | 11.42 | 19.41 |
| MQCELH2OL | h | Equipo lanza agua limpieza (maquinaria) | 0.050 | 4.44 | 0.22 |
| MQCFRATAS | h | Fratasadora (maquinaria) | 0.050 | 4.5 | 0.23 |
| MQCBH2O | h | Bomba de agua (maquinaria) | 0.050 | 1.42 | 0.07 |
| MOC001 | h | Oficial 1ª (mano de obra) | 0.250 | 20.91 | 5.23 |
| MOC002 | h | Peón especialista (mano de obra) | 0.250 | 17.03 | 4.26 |
|  |  | Costes directos |  |  | 29.42 |

## Recursos

**605003SIK** u Masilla para las juntas de cartón yeso, SikaWall®-326 Joint Filler de Sika,blanco
SikaWall®-326 Joint Filler Es un plaste listo al uso, para su empleo en juntas de placas de cartón-yeso. Descripción del producto: Es una pasta en base agua, que se suministra lista al uso, para su aplicación en juntas de placas de cartón-yeso. Usos: . Relleno y alisado de juntas en paramentos de cartón-yeso. Para adherir y ocultar las cintas para juntas sobre paramentos de cartón-yeso. . Adecuado para aplicaciónes en interior. . Permite su aplicación sobre paramentos en cualquier inclinación sin descolgar. Código EAN: 7612895551814
