# Mortero de reparación estructural Sika MonoTop®-3130 Ultra Rapid aplicado a mano en regeneración de hormigón (Espesor: 2 cm)

- Propiedad del archivo: CONSTRUNARIO
- Formato: FIEBDC-3/2012
- Programa: Construnario Versión 3.51
- Fecha de los precios: 29/07/2024
- Divisa: EUR
- Código: sika-sau (10/09/2024)

**PUSIK-327** m2 Mortero de reparación estructural Sika MonoTop®-3130 Ultra Rapid aplicado a mano en regeneración de hormigón (Espesor: 2 cm)
Mortero de reparación estructural de fraguado ultra rápido, baja retracción y resistente a sulfatos, monocomponente reforzado con fibras, con inhibidores de corrosión en su composición, clase R4 según UNE-EN 1504-3, tipo Sika MonoTop®-3130 Ultra Rapid o similar, provisto del marcado CE según norma UNE-EN 1504-3, adherencia al soporte superior a 2 MPa (según EN 1542) y módulo de elasticidad superior a 20 GPa (según EN-13412) granulometría de 0 a 2 mm (según EN-12192-1), con resistencia al fuego, Euro clase A1 (según EN-13501-1), aplicado a mano por métodos tradicionales, con espesor de capa de entre 6 y 50 mm (calculado para 20 mm), con un consumo de 21 kg/m2 y cm, según indicaciones de la Hoja Técnica del producto, incluyendo suministro de materiales, aplicación, medios auxiliares y eliminación de residuos a vertedero de Incluso humectación del soporte si no se requiere capa de imprimación, así como preparación de la mezcla con batidora manual y el posterior curado del mismo. El mortero cumplirá los principios 3, 4 y 7 de la UNE-EN 1504-9, y alcanzará al menos 20 MPa a compresión y 4 MPa a flexión a las 24 h. Incluso preparación del soporte, limpieza a presión y aspiración de polvo, así como preparación de la mezcla con batidora manual y el posterior curado del mismo.

| Código | Ud | Descripción | Rendimiento | Precio |
|---|---|---|---|---|
| 643529SIK | kg | Mortero de reparación estructural de fraguado rápido, Sika MonoTop®-3130 Ultra Rapid de Sika. Gris. Saco: 25 Kg (material; 30/07/2024) | 43.000 | 1.2 |
| MOC001 | h | Oficial 1ª (mano de obra) | 0.500 | 20.91 |
| MOC002 | h | Peón especialista (mano de obra) | 0.500 | 17.03 |
| MQCECARENA | h | Equipo chorro de arena (maquinaria) | 0.050 | 4.18 |
| MQCFRATAS | h | Fratasadora (maquinaria) | 0.050 | 4.5 |
| MQCBH2O | h | Bomba de agua (maquinaria) | 0.050 | 1.42 |
| %CO5 | % | Costes indirectos (10/09/2024) | 2.000 % |  |

## Recursos

**643529SIK** kg Mortero de reparación estructural de fraguado rápido, Sika MonoTop®-3130 Ultra Rapid de Sika. Gris. Saco: 25 Kg
Sika MonoTop®-3130 Ultra Rapid Mortero de reparación estructural de fraguado rápido. Clase R4 DESCRIPCION DEL PRODUCTO Sika MonoTop®-3130 Ultra Rapid es un mortero de reparación estructural rápido, monocomponente, sulforresistente, reforzado con fibras, de baja retracción, que cumple con los requisitos de la clase R4 de la UNE EN 1504-3. USOS Adecuado para trabajos de reparación de hormigón (Principio 3 de la UNE-EN 1504-9). Reparación de desconchones y deterioros del hormigón en edificios, puentes, infraestructuras y superestructuras. Código EAN: 7612895645452
