# Mortero de reparación estructural SikaRep®-2200 aplicado a mano en regeneración de hormigón (Espesor: 2 cm)

- Propiedad del archivo: CONSTRUNARIO
- Formato: FIEBDC-3/2012
- Programa: Construnario Versión 3.51
- Fecha de los precios: 29/07/2024
- Divisa: EUR
- Código: sika-sau (10/09/2024)

**PUSIK-328** m2 Mortero de reparación estructural SikaRep®-2200 aplicado a mano en regeneración de hormigón (Espesor: 2 cm)
Mortero de reparación de fraguado rápido, sin retracción, monocomponente, clase R2 según UNE-EN 1504-3, tipo SikaRep®-2200 o similar, provisto del marcado CE según norma UNE-EN 1504-3, aplicado a mano por métodos tradicionales, con espesor de capa de entre 5 y 50 mm (calculado para 20 mm) y pintable a las 2 h, con un consumo de 17 kg/m2 y cm, según indicaciones de la Hoja Técnica del producto, incluyendo suministro de materiales, aplicación, medios auxiliares y eliminación de residuos a vertedero. Incluso humectación del soporte, así como preparación de la mezcla con batidora manual y el posterior curado del mismo.

| Código | Ud | Descripción | Rendimiento | Precio |
|---|---|---|---|---|
| 647868SIK | kg | Mortero tixotrópico clase R2, Sika®Rep-2200 de Sika. Saco: 25 Kg (material; 30/07/2024) | 34.000 | 0.86 |
| MOC001 | h | Oficial 1ª (mano de obra) | 0.300 | 20.91 |
| MOC002 | h | Peón especialista (mano de obra) | 0.300 | 17.03 |
| %CO5 | % | Costes indirectos (10/09/2024) | 2.000 % |  |

## Recursos

**647868SIK** kg Mortero tixotrópico clase R2, Sika®Rep-2200 de Sika. Saco: 25 Kg
Sika®Rep-2200 Mortero tixotrópico clase R2. Descripción del producto Mortero tixotrópico, clase R2, monocomponente, de rápido fraguado y sin retracción, formulado a base de cementos, áridos seleccionados y aditivos especiales. Usos . Restauración del hormigón original (Principio 3 de la norma EN 1504-9) . Interior y exterior. Horizontal y vertical . Fijación de marcos de ventanas, anclajes de premarcos, etc. . Reparación puntual del hormigón . Relleno de cavidades . Reparación y ejecución de aristas Código EAN: 7612895652238
