# Impermeabilización de paramentos con SikaTop® 107 Seal ES, aplicado manualmente (espesor 3 mm)

- Propiedad del archivo: CONSTRUNARIO
- Formato: FIEBDC-3/2012
- Programa: Construnario Versión 3.51
- Fecha de los precios: 29/07/2024
- Divisa: EUR
- Código: sika-sau (10/09/2024)

**PUSIK-330** m2 Impermeabilización de paramentos con SikaTop® 107 Seal ES, aplicado manualmente (espesor 3 mm)
Impermeabilización y protección, exterior o interior, de paramentos de hormigón, mortero o ladrillo, mediante un mortero de impermeabilización de dos componentes, a base de cemento que incorpora aditivos especiales y polímeros modificados, tipo SikaTop® 107 Seal ES o similar, con marcado CE según la norma UNE-EN 1504-2:2004, adecuado para el control de la humedad y aumento de la resistividad, con resistencia a la fisuración estática según UNE-EN 1062-7: clase 3 (a 23 °C), y apto para el contacto con agua potable, con resistencia a compresión de ~23 MPa y a flexo-tracción de ~10 MPa (según EN 196-1), y un módulo de elasticidad de 8,4 GPa, permeable al vapor de agua, aplicado por medio de métodos manuales, mediante brocha de cerdas duras o llana, en dos capas con direcciones perpendiculares, con espesores de capa de entre 0,75 y 1,5 mm, con un espesor total de al menos 3 mm, y con un consumo aproximado de 1,8 kg/m2 y mm de espesor, siguiendo las indicaciones de la Hoja Técnica del producto, incluyendo suministro de materiales, aplicación, medios auxiliares y eliminación de residuos a vertedero.

| Código | Ud | Descripción | Rendimiento | Precio | Importe |
|---|---|---|---|---|---|
| MOC001 | h | Oficial 1ª (mano de obra) | 0.300 | 20.91 | 6.27 |
| MOC002 | h | Peón especialista (mano de obra) | 0.300 | 17.03 | 5.11 |
| SIK_704328 | kg | Mortero cementoso para impermeabilización, SikaTop-107 Seal ES (AB). 25 kg (material; 30/07/2024) | 5.400 | 2.56 | 13.82 |
|  |  | Costes directos |  |  | 25.20 |

## Recursos

**SIK_704328** kg Mortero cementoso para impermeabilización, SikaTop-107 Seal ES (AB). 25 kg
SikaTop®-107 Seal ES es un mortero bicomponente para impermeabilización, a base de una mezcla de cemento que incorpora aditivos especiales y polímeros modificados. Protección contra la penetración de agua Protección contra la carbonatación Permite la transmisión del vapor de agua
