# Impermeabilización de paramentos con SikaTop®107 Seal ES, proyectado mecánicamente y reforzado con malla de armado (espesor 3 mm)

- Propiedad del archivo: CONSTRUNARIO
- Formato: FIEBDC-3/2012
- Programa: Construnario Versión 3.51
- Fecha de los precios: 29/07/2024
- Divisa: EUR
- Código: sika-sau (10/09/2024)

**PUSIK-333** m2 Impermeabilización de paramentos con SikaTop®107 Seal ES, proyectado mecánicamente y reforzado con malla de armado (espesor 3 mm)
Impermeabilización y protección, exterior o interior, de paramentos de hormigón, mortero o ladrillo, mediante un mortero de impermeabilización de dos componentes, a base de cemento que incorpora aditivos especiales y polímeros modificados, tipo SikaTop® 107 Seal ES o similar, con marcado CE según la norma UNE-EN 1504-2:2004, adecuado para el control de la humedad y aumento de la resistividad, con resistencia a la fisuración estática según UNE-EN 1062-7: clase 3 (a 23 °C), y apto para el contacto con agua potable, con resistencia a compresión de ~23 MPa y a flexo-tracción de ~10 MPa (según EN 196-1), y un módulo de elasticidad de 8,4 GPa, permeable al vapor de agua, aplicado por medio de equipos de proyección mecánica, con un mínimo 2 capas, con espesores de capa de entre 0,75 y 1,5 mm, con un espesor total de al menos 3 mm, y con un consumo aproximado de 1,8 kg/m2 y mm de espesor, reforzado con malla de fibra de vidrio tipo Armatop 100 o similar, siguiendo las indicaciones de la Hoja Técnica del producto, incluyendo suministro de materiales, aplicación, medios auxiliares y eliminación de residuos a vertedero.

| Código | Ud | Descripción | Rendimiento | Precio | Importe |
|---|---|---|---|---|---|
| 189473SIK | m2 | Malla de fibra de vidrio con protección antialcalina para revocos de mortero, Armatop 100 de Sika. Blanco (material) | 1.050 | 1.68 | 1.76 |
| SIK_704328 | kg | Mortero cementoso para impermeabilización, SikaTop-107 Seal ES (AB). 25 kg (material; 30/07/2024) | 5.400 | 2.56 | 13.82 |
| MQCEPROY | h | Equipo proyección (maquinaria) | 0.250 | 7.78 | 1.95 |
| MOC001 | h | Oficial 1ª (mano de obra) | 0.250 | 20.91 | 5.23 |
| MOC002 | h | Peón especialista (mano de obra) | 0.250 | 17.03 | 4.26 |
|  |  | Costes directos |  |  | 27.02 |

## Recursos

**189473SIK** m2 Malla de fibra de vidrio con protección antialcalina para revocos de mortero, Armatop 100 de Sika. Blanco
Malla de fibra de vidrio con protección antialcalina para revocos de mortero, blanco Código EAN: 8436039590885

**SIK_704328** kg Mortero cementoso para impermeabilización, SikaTop-107 Seal ES (AB). 25 kg
SikaTop®-107 Seal ES es un mortero bicomponente para impermeabilización, a base de una mezcla de cemento que incorpora aditivos especiales y polímeros modificados. Protección contra la penetración de agua Protección contra la carbonatación Permite la transmisión del vapor de agua
