# Impermeabilización de paramentos con SikaTop®-209 ES, aplicado manualmente y con malla de armado (espesor 3 mm)

- Propiedad del archivo: CONSTRUNARIO
- Formato: FIEBDC-3/2012
- Programa: Construnario Versión 3.51
- Fecha de los precios: 29/07/2024
- Divisa: EUR
- Código: sika-sau (10/09/2024)

**PUSIK-336** m2 Impermeabilización de paramentos con SikaTop®-209 ES, aplicado manualmente y con malla de armado (espesor 3 mm)
Impermeabilización y protección de paramentos de hormigón, mortero o ladrillo, mediante un mortero de impermeabilización flexible de dos componentes, a base de cemento áridos seleccionados y polímeros modificados, con objeto de puentear pequeñas fisuras, tipo SikaTop®-209 ES o similar, con marcado CE según la norma UNE-EN 1504-2:2004, adecuado para el control de la humedad, protección contra la penetración y aumento de la resistividad, con resistencia a la fisuración estática según UNE-EN 1062-7: clase A4 (a 23 °C), y apto para el contacto con agua potable, con una resistencia a presión hidrostática directa de 1,5 bar durante 7 días, permeable al vapor de agua, aplicado mediante métodos manuales, en dos capas, con un espesor de capa de entre 1 y 2 mm, con un consumo de 1,7 kg/m2 y mm de espesor, incluso refuerzo con malla de fibra de vidrio tipo Armatop 100 o similar, siguiendo las indicaciones de la Hoja Técnica del producto, incluyendo suministro de materiales, aplicación, medios auxiliares y eliminación de residuos a vertedero.

| Código | Ud | Descripción | Rendimiento | Precio | Importe |
|---|---|---|---|---|---|
| 189473SIK | m2 | Malla de fibra de vidrio con protección antialcalina para revocos de mortero, Armatop 100 de Sika. Blanco (material) | 1.050 | 1.68 | 1.76 |
| 188846SIK | kg | Mortero de impermeabilización flexible a base de ligantes hidráulicos y de resinas sintéticas, Sika Top®-209 ES de Sika. Gris (material; 30/07/2024) | 5.100 | 4.04 | 20.60 |
| MOC001 | h | Oficial 1ª (mano de obra) | 0.400 | 20.91 | 8.36 |
| MOC002 | h | Peón especialista (mano de obra) | 0.400 | 17.03 | 6.81 |
|  |  | Costes directos |  |  | 37.53 |

## Recursos

**189473SIK** m2 Malla de fibra de vidrio con protección antialcalina para revocos de mortero, Armatop 100 de Sika. Blanco
Malla de fibra de vidrio con protección antialcalina para revocos de mortero, blanco Código EAN: 8436039590885

**188846SIK** kg Mortero de impermeabilización flexible a base de ligantes hidráulicos y de resinas sintéticas
Sika Top®-209 ES Mortero de impermeabilización flexible a base de ligantes hidráulicos y de resinas sintéticas Descripción del producto Mortero de impermeabilización flexible, de dos componentes predosificados, a base de cemento, áridos seleccionados y polímeros modificados. Usos Puede utilizarse para realizar revestimientos de impermeabilización y protección de superficies en los cuales se requiera flexibilidad, con objeto de puentear pequeñas fisuras. Algunos de los sitios más habituales donde se puede utilizar son: . Depósitos, piscinas, canales u otros elementos destinados a contener agua, sean éstos enterrados o no enterrados. . Impermeabilización interior de sótanos . Impermeabilización exterior de muros enterrados. . Reparación y protección de superficies expuestas a la acción del hielo y de las sales deshielo: pretiles de puentes, voladizos de terrazas y azoteas, cornisas, etc. . Protección de estructuras de hormigón en ambientes marinos. Código EAN: 8436039591004
