# Impermeabilización de paramentos con Sika MonoTop®-107 Seal, proyectado mecánicamente y con malla de armado (espesor 3 mm)

- Propiedad del archivo: CONSTRUNARIO
- Formato: FIEBDC-3/2012
- Programa: Construnario Versión 3.51
- Fecha de los precios: 29/07/2024
- Divisa: EUR
- Código: sika-sau (10/09/2024)

**PUSIK-341** m2 Impermeabilización de paramentos con Sika MonoTop®-107 Seal, proyectado mecánicamente y con malla de armado (espesor 3 mm)
Impermeabilización y protección de paramentos de hormigón, mortero o ladrillo, mediante un mortero de impermeabilización monocomponente, a base de cemento y polímeros modificados, tipo Sika MonoTop®-107 Seal o similar, con marcado CE según la norma UNE-EN 1504-2:2004, adecuado para el control de la humedad y aumento de la resistividad, apto para el contacto con agua potable, con resistencia a compresión de 30 MPa y a flexo-tracción de 9 MPa, y un módulo de elasticidad de 18 GPa, permeable al vapor de agua, aplicado mediante equipos de proyección mecánica, en dos capas, con un espesor de capa de entre 1 y 2 mm, con un consumo de 2 kg/m2 y mm de espesor, incluso refuerzo con malla de fibra de vidrio tipo Armatop 100 o similar, siguiendo las indicaciones de la Hoja Técnica del producto, incluyendo suministro de materiales, aplicación, medios auxiliares y eliminación de residuos a vertedero.

| Código | Ud | Descripción | Rendimiento | Precio | Importe |
|---|---|---|---|---|---|
| 189473SIK | m2 | Malla de fibra de vidrio con protección antialcalina para revocos de mortero, Armatop 100 de Sika. Blanco (material) | 1.050 | 1.68 | 1.76 |
| 92337SIK | kg | Mortero impermeabilizante monocomponente, a base de cemento y resinas sintéticas, Sika Monotop®-107 Seal de Sika. Gris. 25 kg (material; 30/07/2024) | 6.000 | 2.05 | 12.30 |
| MQCEPROY | h | Equipo proyección (maquinaria) | 0.250 | 7.78 | 1.95 |
| MOC001 | h | Oficial 1ª (mano de obra) | 0.250 | 20.91 | 5.23 |
| MOC002 | h | Peón especialista (mano de obra) | 0.250 | 17.03 | 4.26 |
|  |  | Costes directos |  |  | 25.50 |

## Recursos

**189473SIK** m2 Malla de fibra de vidrio con protección antialcalina para revocos de mortero, Armatop 100 de Sika. Blanco
Malla de fibra de vidrio con protección antialcalina para revocos de mortero, blanco Código EAN: 8436039590885

**92337SIK** kg Mortero impermeabilizante monocomponente
Sika Monotop®-107 Seal Mortero impermeabilizante monocomponente, a base de cemento y resinas sintéticas Descripción del producto: Mortero impermeabilizante semiflexible de un componente, a base de cemento y polímeros modificados. Usos: Puede utilizarse con armadura o sin ella, sobre soportes de hormigón, mortero, piedra, fibrocemento y está indicado para: . Impermeabilización depósitos, piscinas, canales, etc. . Impermeabilización interior en sótanos. . Impermeabilización exterior de muros enterrados. . Reparación y protección de superficies expuestas a la acción del hielo y de las sales deshielo: pretiles de puentes, voladizos de terrazas y azoteas, cornisas, etc. . Protección de estructuras de hormigón en ambientes marinos. . Para impermeabilizaciones depósitos de agua potable se debe utilizar el Sika Top® Seal-107. Código EAN: 8428868055055
