# Impermeabilización de paramentos con Sikalastic®-1K ES, gris claro, aplicado manualmente (espesor 3 mm)

- Propiedad del archivo: CONSTRUNARIO
- Formato: FIEBDC-3/2012
- Programa: Construnario Versión 3.51
- Fecha de los precios: 29/07/2024
- Divisa: EUR
- Código: sika-sau (10/09/2024)

**PUSIK-343** m2 Impermeabilización de paramentos con Sikalastic®-1K ES, gris claro, aplicado manualmente (espesor 3 mm)
Impermeabilización y protección de paramentos de hormigón, mortero, piedra y mampostería, mediante un mortero de impermeabilización flexible monocomponente, con capacidad de puenteo de fisuras, a base de cemento modificado con polímeros modificados resistente a los álcalis, y reforzado con fibras, tipo Sikalastic®-1K ES o similar, con marcado CE según la norma UNE-EN 1504-2:2004, adecuado para el control de la humedad, aumento de la resistividad, y apto como impermeabilización bajo revestimiento cerámico CMO1P según EN 14891: 2012, con resistencia a la fisuración clase A3 según UNE-EN 1062-7, con una resistencia a presión hidrostática directa e indirecta de hasta 5 bar durante 3 días, permeable al vapor de agua, aplicado por medios de métodos manuales mediante brocha o llana, en dos capas de direcciones cruzadas, con un espesor de 1- 2 mm por capa, aplicable en 2 capas, con un consumo medio de 1,2 kg/m2 y mm de espesor, siguiendo las indicaciones de la Hoja Técnica del producto, incluyendo suministro de materiales, aplicación, medios auxiliares y eliminación de residuos a vertedero.

| Código | Ud | Descripción | Rendimiento | Precio | Importe |
|---|---|---|---|---|---|
| SIK_707370 | kg | Mortero cementoso, monocomponente, reforzado con fibras, SikaLastic®-1K de Sika. Gris claro (material; 30/07/2024) | 3.600 | 3.53 | 12.71 |
| MOC001 | h | Oficial 1ª (mano de obra) | 0.250 | 20.91 | 5.23 |
| MOC002 | h | Peón especialista (mano de obra) | 0.250 | 17.03 | 4.26 |
|  |  | Costes directos |  |  | 22.20 |

## Recursos

**SIK_707370** kg Mortero cementoso, monocomponente, reforzado con fibras, SikaLastic®-1K de Sika. Gris claro
SikaLastic®-1K Mortero cementoso, monocomponente, reforzado con fibras para impermeabilizaciones flexibles Descripción del producto: Es un mortero monocomponente, reforzado con fibras, flexible, a base de cemento modificado con polímeros modificados resistentes a los álcalis, contiene áridos seleccionados de granulometría fina y aditivos para la impermeabilización de soportes sujetos a deformaciones. Está especialmente diseñado para su aplicación mediante brocha o rodillo. Usos: . Impermeabilización y protección de estructuras hidráulicas como depósitos, canales, tanques, tuberías de hormigón, etc. . Impermeabilización interior de paredes y pavimentos de sótanos . Impermeabilización y protección de muros exteriores enterrados . Impermeabilización de terrazas y balcones sobre soportes de hormigón o viejos sustratos . Impermeabilización de superficies en general Código EAN: 7612895790305
