# Sellado de juntas con el sistema Sikadur-Combiflex® SG, 15 cm

- Propiedad del archivo: CONSTRUNARIO
- Formato: FIEBDC-3/2012
- Programa: Construnario Versión 3.51
- Fecha de los precios: 29/07/2024
- Divisa: EUR
- Código: sika-sau (10/09/2024)

**PUSIK-352** m Sellado de juntas con el sistema Sikadur-Combiflex® SG, 15 cm
Sistema de sellado de altas prestaciones de juntas de construcción, dilatación o grietas, adecuada para grandes e irregulares movimientos en más de una dirección, Sistema Sikadur SG o similar, apto para estar en contacto con agua potable, a base de una banda de FPO, Combiflex SG-15 P, adherida a los labios de la junta del soporte mediante una resina epoxi bicomponente, tipo Sikadur-Combiflex Adhesivo, con resistencia a raíces acorde a CEN/TS 14416, con certificaciones de ensayo de estanqueidad (STUVA) y aprobado para aplicaciones con agua fría y caliente (por encima de 50ºC - WRAS), con una adherencia superior a 2 N/mm2 sobre soportes de hormigón y 5N/mm2 sobre acero, aplicado por medio de métodos manuales en espesores de 1mm, siguiendo las indicaciones de la Hoja Técnica del producto, incluyendo suministro de materiales, aplicación, medios auxiliares y eliminación de residuos a vertedero.

| Código | Ud | Descripción | Rendimiento | Precio | Importe |
|---|---|---|---|---|---|
| 406619SIK | m | Tiras a base de poliolefina (TPO) sin armadura, Banda Combiflex de Sika.15 cm. Gris claro (material; 30/07/2024) | 1.000 | 10.81 | 10.81 |
| 647899SIK | kg | Resina epoxi, Sikadur-Combiflex® Adhesive de Sika. Gris. Lote 6 kg (material; 30/07/2024) | 2.000 | 21.12 | 42.24 |
| MOC001 | h | Oficial 1ª (mano de obra) | 0.300 | 20.91 | 6.27 |
| MOC002 | h | Peón especialista (mano de obra) | 0.300 | 17.03 | 5.11 |
|  |  | Costes directos |  |  | 64.43 |

## Recursos

**406619SIK** m Tiras a base de poliolefina (TPO) sin armadura, Banda Combiflex de Sika.15 cm. Gris claro
Sistema de sellado de altas prestaciones para juntas de construcción, dilatación conexión o grietas. Cuando se fi ja al soporte permite grandes e irregulares movimientos en más de una dirección, manteniendo un sellado de alta calidad. Código EAN: 7612894802771

**647899SIK** kg Resina epoxi, Sikadur-Combiflex® Adhesive de Sika. Gris. Lote 6 kg
Sikadur-Combiflex® Adhesive ADHESIVO BICOMPONENTE EPOXI PARA EL SISTEMA SIKADUR COMBIFLEX® SG DESCRIPCION DEL PRODUCTO Sikadur-Combiflex® Adhesive es un adhesivo tixotrópico a base de resinas epoxi que forma parte del Sistema Sikadur Combiflex® SG para el sellado de la cinta impermeable de poliolefina flexible (FPO) sobre diferentes soportes. De uso interno y externo. Rango de temperaturas entre +10 ºC y +30 ºC. USOS Como adhesivo estructural para el Sistema Sikadur Combiflex® SG sobre diferentes soportes: - hormigón - Mampostería - Acero - Piedra natural Código EAN: 7612895654485
