# Imprimación para soportes de hormigón Igol® A

- Propiedad del archivo: CONSTRUNARIO
- Formato: FIEBDC-3/2012
- Programa: Construnario Versión 3.51
- Fecha de los precios: 29/07/2024
- Divisa: EUR
- Código: sika-sau (10/09/2024)

**PUSIK-355** m2 Imprimación para soportes de hormigón Igol® A
Imprimación para soportes de hormigón, mediante una emulsión bituminosa de carácter aniónico, sin cargas y con alta fluidez, en base agua y totalmente exento de disolventes, tipo Igol A o similar, homologado según norma UNE 104-231 (tipo EA) DBI 2282, aplicado por medio de métodos manuales mediante brocha, rodillo o pistola, con un consumo de entre 0,6 - 0,8 kg/m2 en dos capas, siguiendo las indicaciones de la Hoja Técnica del producto, incluyendo suministro de materiales, aplicación, medios auxiliares y eliminación de residuos a vertedero.

| Código | Ud | Descripción | Rendimiento | Precio | Importe |
|---|---|---|---|---|---|
| 93806SIK | kg | Emulsión bituminosa de carácter aniónico, sin cargas, Igol®-A de Sika. Negro. 25 kg (material; 30/07/2024) | 0.700 | 2.83 | 1.98 |
| MOC001 | h | Oficial 1ª (mano de obra) | 0.250 | 20.91 | 5.23 |
| MOC002 | h | Peón especialista (mano de obra) | 0.250 | 17.03 | 4.26 |
|  |  | Costes directos |  |  | 11.47 |

## Recursos

**93806SIK** kg Emulsión bituminosa de carácter aniónico, sin cargas, Igol®-A de Sika. Negro. 25 kg
Emulsión bituminosa preparada con agentes emulsionantes químicos de carácter aniónico y sin cargas, de muy alta fluidez. Muy fácil aplicabilidad, debido a su gran fluidez. Base agua, totalmente exento de disolventes. No inflamable. Económica, con bajo espesor de capa. Código EAN: 8428868020572
