# Mortero de reparación estructural Sika MonoTop®-3120 Rapid aplicado a mano en regeneración de hormigón (Espesor: 2 cm)

- Propiedad del archivo: CONSTRUNARIO
- Formato: FIEBDC-3/2012
- Programa: Construnario Versión 3.51
- Fecha de los precios: 29/07/2024
- Divisa: EUR
- Código: sika-sau (10/09/2024)

**PUSIK-357** m2 Mortero de reparación estructural Sika MonoTop®-3120 Rapid aplicado a mano en regeneración de hormigón (Espesor: 2 cm)
Mortero de reparación estructural de fraguado rápido, baja retracción y resistente a sulfatos, a base de un componente reforzado con fibras, clase R4 según UNE-EN 1504-3, tipo Sika MonoTop®-3120 Rapid o similar, provisto del marcado CE según norma UNE-EN 1504-3, adherencia al soporte superior a 2 MPa (según EN 1542) y módulo de elasticidad superior a 20 GPa (según EN-13412) granulometría de 0 a 2 mm (según EN-12192-1), con resistencia al fuego, Euro clase A1 (según EN-13501-1), aplicado a mano por métodos tradicionales, con espesor de capa de entre 6 y 50 mm (calculado para 20 mm), con un consumo de 19 kg/m2 y cm, según indicaciones de la Hoja Técnica del producto, incluyendo suministro de materiales, aplicación, medios auxiliares y eliminación de residuos a vertedero. Incluso humectación del soporte si no se requiere capa de imprimación, así como preparación de la mezcla con batidora manual y el posterior curado del mismo.

| Código | Ud | Descripción | Rendimiento | Precio |
|---|---|---|---|---|
| 622796SIK | kg | Mortero de reparación estructural rápido, clase R4, Sika® MonoTop®-3120 Rapid de Sika. Gris. Saco: 25 Kg (material; 30/07/2024) | 38.000 | 1.1 |
| MOC001 | h | Oficial 1ª (mano de obra) | 0.300 | 20.91 |
| MOC002 | h | Peón especialista (mano de obra) | 0.300 | 17.03 |
| %CO5 | % | Costes indirectos (10/09/2024) | 2.000 % |  |

## Recursos

**622796SIK** kg Mortero de reparación estructural rápido, clase R4, Sika® MonoTop®-3120 Rapid de Sika. Gris. Saco: 25 Kg
Sika® MonoTop®-3120 Rapid Mortero de reparación estructural rápido, clase R4. Descripción del producto Es un mortero de reparación estructural rápido, monocomponente, reforzado con fibras, de baja retracción, que cumple con los requisitos de la clase R4 de la UNE-EN 1504-3. Usos . Adecuado para trabajos de reparación de hormigón (Principio 3, método 3.1 de la UNE-EN 1504-9). Reparación desconchones y deterioros del hormigón en edificios, puentes, infraestructuras y superestructuras. . Adecuado para la conservación o restauración del pasivado (Principio 7, método 7.1 y 7.2 de la UNE-EN 1504-9). Incremento del recubrimiento con mortero adicional y remplazo el hormigón contaminado o carbonatado. Código EAN: 7612895579825
