# Mortero de reparación estructural Sika MonoTop®-4012 ES aplicado a mano en regeneración de hormigón (Espesor: 2 cm)

- Propiedad del archivo: CONSTRUNARIO
- Formato: FIEBDC-3/2012
- Programa: Construnario Versión 3.51
- Fecha de los precios: 29/07/2024
- Divisa: EUR
- Código: sika-sau (10/09/2024)

**PUSIK-359** m2 Mortero de reparación estructural Sika MonoTop®-4012 ES aplicado a mano en regeneración de hormigón (Espesor: 2 cm)
Mortero de reparación estructural de baja retracción, de un componente a base de polímero modificado y reforzado con fibras, tipo Sika MonoTop®-4012 ES o similar, clase R4 según UNE-EN 1504-3, provisto del marcado CE según la norma UNE-EN 1504-3, adherencia al soporte > 2,0 MPa (según EN 1542), con resistencia al fuego Euro clase A1 (según EN-13501-1), aplicado a mano mediante métodos tradicionales, con un espesor de capa de entre 6 y 80 mm (calculado para 20 mm), con un consumo aproximado de 21 kg/m2 y cm de espesor, según indicaciones de la Hoja Técnica del producto, incluyendo suministro de materiales, aplicación, medios auxiliares y eliminación de residuos a vertedero. Incluso humectación del soporte si no se requiere capa de imprimación, así como preparación de la mezcla con batidora manual y el posterior curado del mismo.

| Código | Ud | Descripción | Rendimiento | Precio |
|---|---|---|---|---|
| 696800SIK | kg | Mortero cementoso para la reparación y refuerzo de estructuras, R4,Sika MonoTop®-4012 ES de Sika. Saco: 25 Kg (material; 30/07/2024) | 42.000 | 0.99 |
| MOC001 | h | Oficial 1ª (mano de obra) | 0.300 | 20.91 |
| MOC002 | h | Peón especialista (mano de obra) | 0.300 | 17.03 |
| %CO5 | % | Costes indirectos (10/09/2024) | 5.000 % |  |

## Recursos

**696800SIK** kg Mortero cementoso para la reparación y refuerzo de estructuras, R4,Sika MonoTop®-4012 ES de Sika. Saco: 25 Kg
Sika MonoTop®-4012 ES Mortero cementoso para la reparación y refuerzo de estructuras, R4, que contiene material reciclado en su composición y tecnología low dust. Descripción del producto Mortero de reparación monocomponente, reforzado con fibras y de baja retracción. Contiene materiales reciclados en su composición y ayuda a reducir los valores de obtención de huella de carbono Usos Sólo puede ser utilizado por profesionales experimentados. Reparación de todo tipo de estructuras y componentes de hormigón armado para: . Estructuras de edificación . Estructuras de ingeniería civil . Estructuras marinas . Presas . Estructuras que requieren un mortero de clase R4, R3, R2 o R1 . Uso interior y exterior Características . Utiliza materiales reciclados en su composición . Espesor de aplicación de 6 a 80 mm por capa . Resistente a los sulfatos . Aplicación a mano y a máquina (técnica de proyección húmeda) . Fácil de aplicar . Muy baja retracción . No requiere imprimación de adherencia . Baja permeabilidad . Clasificación de fuego A1 . Tecnología low dust (baja emisión de polvo durante la manipulación) . Clase R4 de la norma EN 1504-3 . Trabajos de restauración (Principio 3, método 3,1 y 3,3 de la norma EN 1504-9) Reparación de parcheos y daños en el hormigón en obras de infraestructura y superestructuras . Refuerzo estructural (Principio 4, método 4,4 de la norma EN 1504-9). Aumento de la capacidad portante de la estructura de hormigón mediante la adición de mortero . Preservación y restablecimiento de la pasividad (Principio 7, método 7,1 y 7,2 de la norma EN 1504- 9) - Aumento del recubrimiento con mortero adicional y sustitución del hormigón contaminado o carbonatado Código EAN: 7612895767550
