# Revestimiento protector a base de resinas epoxi Sikaguard-62, RAL 7001

- Propiedad del archivo: CONSTRUNARIO
- Formato: FIEBDC-3/2012
- Programa: Construnario Versión 3.51
- Fecha de los precios: 29/07/2024
- Divisa: EUR
- Código: sika-sau (10/09/2024)

**PUSIK-365** m2 Revestimiento protector a base de resinas epoxi Sikaguard-62, RAL 7001
Pintura bicomponenete para revestimientos protectores, ligeramente tixotrópico, a base de resinas epoxi aplicado sobre hormigón o acero, para la protección contra la corrosión, intemperie, solicitaciones mecánicas altas y químicas medias, tipo Sikaguard-62 o similar, apto para el contacto con agua potable, aplicado por medio de métodos manuales mediante brocha o rodillo de velur (lana rasa), con al menos 0,6 mm de espesor en horizontal y máximo 0,2 mm en vertical, en 2 ó 3 capas, con un consumo 0,9 kg/m2, siguiendo las indicaciones de la Hoja Técnica del producto, incluyendo suministro de materiales, aplicación, medios auxiliares y eliminación de residuos a vertedero.

| Código | Ud | Descripción | Rendimiento | Precio | Importe |
|---|---|---|---|---|---|
| 407031SIK | kg | Revestimiento protector, ligeramente tixotrópico, Sikaguard® 62 de Sika. RAL 7001 (material; 30/07/2024) | 0.600 | 24.71 | 14.83 |
| MOC001 | h | Oficial 1ª (mano de obra) | 0.300 | 20.91 | 6.27 |
| MOC002 | h | Peón especialista (mano de obra) | 0.300 | 17.03 | 5.11 |
|  |  | Costes directos |  |  | 26.21 |

## Recursos

**407031SIK** kg Revestimiento protector, ligeramente tixotrópico, Sikaguard® 62 de Sika. RAL 7001
Sikaguard® 62 Revestimiento protector, ligeramente tixotrópico, a base de resinas epoxi Descripción del producto: Pintura para revestimientos protectores, ligeramente tixotrópico, a base de resinas epoxi, de dos componentes. Aplicado sobre hormigón o acero los protege contra la corrosión, intemperies y ataques químicos de tipo moderado a medio. Usos: Se utiliza para la protección contra solicitaciones mecánicas altas y químicas medias en: . Lavanderías . Curtidurías . Tintorerías . Centrales lecheras . Industrias alimentarias (paredes y zócalos) etc. En locales que necesita pavimentos anti-polvo: industria farmacéutica, electrónica, mecánica de precisión... Con arena de cuarzo como sistema antideslizante en capa delgada. . En depósitos, silos. . Pavimentos y paredes. . Estructuras metálicas, tuberías, conducciones. . Garajes, talleres mecánicos. . Instalaciones depuradoras de aguas residuales. . Recomendado para el revestimiento interior de tanques y depósitos que vayan a contener agua potable y aceites comestibles. Código EAN: 8436039594463
