# Junta de estanqueidad de construcción con cinta SikaWaterbar® FB 125

- Propiedad del archivo: CONSTRUNARIO
- Formato: FIEBDC-3/2012
- Programa: Construnario Versión 3.51
- Fecha de los precios: 29/07/2024
- Divisa: EUR
- Código: sika-sau (10/09/2024)

**PUSIK-368** m Junta de estanqueidad de construcción con cinta SikaWaterbar® FB 125
Barrera impermeable al agua con cinta flexible de poliolefina flexible (FPO), con textura rugosa, para la estanqueidad de juntas de construcción colocada en el centro de la sección del elemento a hormigonar, tipo cinta SikaWaterbar FB 125 o similar, con sellado estanco y completamente adherido, presiones hidrostáticas de 7 bar, elongación >'= 400%, resistencia a tracción >'= 6 N/mm2, con soportes de montaje y grapas para uniones necesarias, siguiendo las indicaciones de la Hoja Técnica del producto, incluyendo suministro de materiales, aplicación, medios auxiliares y eliminación de residuos a vertedero.

| Código | Ud | Descripción | Rendimiento | Precio | Importe |
|---|---|---|---|---|---|
| 674002SIK | m | Cinta waterstop flexible para el sellado de juntas de construcción Sika Waterbar® FB-125 de Sika (material; 30/07/2024) | 1.000 | 11.8 | 11.80 |
| SIK_692357 | u | Soporte de sujeción para Sika Waterbar® FB-125 (material) | 1.000 | 34.64 | 34.64 |
| 181486SIK | u | Soportes de montaje ST-15 de Sika, para Sika Waterbar FB-125, color gris, caja/60pc. (material) | 1.000 | 0.63 | 0.63 |
| SIK_174374 |  | Fijaciones mecánicas para SikaWaterbar FB-125 de Sika | 1 | 0 | 0.00 |
| MOC001 | h | Oficial 1ª (mano de obra) | 0.300 | 20.91 | 6.27 |
| MOC002 | h | Peón especialista (mano de obra) | 0.300 | 17.03 | 5.11 |
|  |  | Costes directos |  |  | 58.45 |

## Recursos

**674002SIK** m Cinta waterstop flexible para el sellado de juntas de construcción Sika Waterbar® FB-125 de Sika
Sika Waterbar® FB-125 Cinta waterstop flexible para el sellado de juntas de construcción. Descripción del producto Es una cinta waterstop híbrida con textura rugosa a base de poliolefina flexible (FPO). La cinta Sika Waterbar FB 125 es colocada en el hormigón fresco y quedará completamente embebido en el hormigón curado. Proporciona un sellado estanco y completamente adherido, evitando cualquier desbordamiento lateral de agua. Usos Está diseñado para el sellado de juntas, es una cinta waterstop interna y forma construcciones de hormigón estancas. Aplicaciones típicas: . Estructuras subterráneas y sótanos. . Estructuras de retención de aguas. . Plantas de tratamiento de aguas. . Piscinas. . Embalses. . Muros de contención Características . Adherido a la estructura de hormigón - no hay flujo lateral de agua. . Flexibilidad permanente. . Rápido y fácil de instalar. . Los rollos largos reducen el número de juntas. . No se necesitan herramientas ni equipos especiales. . Sin recesos adicionales y detalles de refuerzo. . Sin obstrucciones para el hormigonado. . Totalmente adherido para una fácil reparación en caso de fugas. . Resistente a todas las sustancias naturales del suelo y las aguas subterráneas. . Sistema robusto y duradero. . Se puede combinar con otros sistemas probados de impermeabilización / sellado de juntas de Sika. Código EAN: 7612895706337

**SIK_174374** Fijaciones mecánicas para SikaWaterbar FB-125 de Sika
Fijaciones mecánicas para SikaWaterbar
