# Impermeabilización de depósitos con poliurea (sistema)

- Propiedad del archivo: CONSTRUNARIO
- Formato: FIEBDC-3/2012
- Programa: Construnario Versión 3.51
- Fecha de los precios: 29/07/2024
- Divisa: EUR
- Código: sika-sau (10/09/2024)

**PUSIK369** m2 Impermeabilización de depósitos con poliurea (sistema)
Impermeabilización de depósitos sobre paramentos de hormigón, mediante membranas líquidas de proyección en caliente sobre una imprimación a base de poliurea de dos componentes, Sika® Concrete Primer o similar, aplicado con brocha, rodillo o rastra de goma, con un consumo de 0.3 a 0.5 kg/m2, y un tiempo de espera para la siguiente capa de 30 minutos. El soporte para recibir esta imprimación debe tener unas resistencias mínimas de 25 N/mm2 a compresión y de 1.5 N/mm2 a tracción. Posteriormente, una capa impermeabilizante a base de poliurea pura, Sikalastic®-840 ES o similar, membrana líquida bicomponente, elástica, de rápido curado, con excelentes propiedades de puenteo de fisuras y resistencias químicas, con marcado CE según la norma UNE-EN 1504-2:2004, adecuado para el control de la humedad, protección contra la penetración y aumento de la resistividad, y con certificado para estar en contacto con agua potable según RD 140/2003, aplicado mediante un equipo de proyección en caliente de dos componentes a alta presión, sobre un soporte preparado y uniforme con la imprimación adecuada, con un consumo aproximado de 2 kg/m2, siguiendo las indicaciones de las Hojas Técnicas de los productos, incluyendo suministro de materiales, aplicación, medios auxiliares y eliminación de residuos a vertedero.

| Código | Ud | Descripción | Rendimiento | Precio | Importe |
|---|---|---|---|---|---|
| 184047SIK | kg | Imprimación bicomponente para una adhesión fuerte y duradera entre el Sikalastic®-601 BC, el Sikalastic®-602 BR Sika® Concrete Primer de Sika (material; 30/07/2024) | 0.400 | 35.25 | 14.10 |
| 628807SIK | kg | Membrana elástica de revestimiento e impermeabilización a base de poliurea pura, Sikalastik®-840 ES de Sika, transparente (material; 30/07/2024) | 0.920 | 18.77 | 17.27 |
| 628808SIK | kg | Membrana elástica de revestimiento e impermeabilización a base de poliurea pura, Sikalastik®-840 ES de Sika, amarillento (material; 30/07/2024) | 1.080 | 11.74 | 12.68 |
| MOC001 | h | Oficial 1ª (mano de obra) | 0.350 | 20.91 | 7.32 |
| MOC002 | h | Peón especialista (mano de obra) | 0.235 | 17.03 | 4.00 |
|  |  | Costes directos |  |  | 55.37 |

## Recursos

**184047SIK** kg Imprimación bicomponente para una adhesión fuerte y duradera entre el Sikalastic®-601 BC
Sika® Concrete Primer Imprimación bicomponente para una adhesión fuerte y duradera entre el Sikalastic®-601 BC, el Sikalastic®-602 BR y los soportes cementosos. Descripción del producto Sika® Concrete Primer es una imprimación de poliurea en base disolvente, de dos componentes, de rápido curado, con alto contenido en sólidos. Usos Agente de adhesión para el Sikalastic®-601 BC, el Sikalastic®-602 BR y los soportes cementosos. Código EAN: 7612894769418

**628807SIK** kg Membrana elástica de revestimiento e impermeabilización a base de poliurea pura
Sikalastik®-840 ES Membrana elástica a base de poliurea pura para impermeabilización. Descripción del producto: Es una membrana líquida bicomponente de poliurea pura, elástica, de curado rápido, 100% sólidos, con alta resistencia química y apta para estar en contacto con agua potable. Se aplica únicamente con máquina de proyección bicomponente en caliente. Usos: Sólo puede ser aplicado por profesionales experimentados. Para la impermeabilización y protección anticorrosión de aplicaciónes sobre el acero, hormigón y muchos otros soportes: . Depósitos de agua potable . Plantas de tratamiento de aguas residuales . Tanques, depósitos, fosos . Estructuras enterradas (sin presión negativa) . Piscinas . Instalaciones industriales Código EAN: 7612895590905

**628808SIK** kg Membrana elástica de revestimiento e impermeabilización a base de poliurea pura, Sikalastik®-840 ES de Sika, amarillento
Sikalastik®-840 ES Membrana elástica a base de poliurea pura para impermeabilización. Descripción del producto: Es una membrana líquida bicomponente de poliurea pura, elástica, de curado rápido, 100% sólidos, con alta resistencia química y apta para estar en contacto con agua potable. Se aplica únicamente con máquina de proyección bicomponente en caliente. Usos: Sólo puede ser aplicado por profesionales experimentados. Para la impermeabilización y protección anticorrosión de aplicaciónes sobre el acero, hormigón y muchos otros soportes: . Depósitos de agua potable . Plantas de tratamiento de aguas residuales . Tanques, depósitos, fosos . Estructuras enterradas (sin presión negativa) . Piscinas . Instalaciones industriales
