# Impregnación con inhibidor de corrosión LANKO 761 STEEL, de Sika® aplicado a rodillo

- Propiedad del archivo: CONSTRUNARIO
- Formato: FIEBDC-3/2012
- Programa: Construnario Versión 3.51
- Fecha de los precios: 29/07/2024
- Divisa: EUR
- Código: sika-sau (10/09/2024)

**PUSIK-375** m2 Impregnación con inhibidor de corrosión LANKO 761 STEEL, de Sika® aplicado a rodillo
Impregnación con inhibidores de corrosión, listo al uso, de composición organo-mineral, incoloro, inodoro y sin disolventes, Lanko 761 Steel, que cumple con el principio 11 de la EN 1504-9, en solución acuosa, de rápida penetración en el hormigón, con efecto curativo y preventivo para el tratamiento integral de la corrosión en el hormigón. Aplicado por medios manuales con rodillo, con un consumo de 0,6 a 0,8 l/m2 en total, debiéndose aplicar entre 3 y 4 capas, siguiendo las indicaciones de la Hoja Técnica del producto, incluyendo suministro de materiales, aplicación, medios auxiliares y eliminación de residuos a vertedero. El producto deberá tener un Documento de Idoneidad Técnica vigente y no constituirá una barrera al vapor de agua. No inflamable y no tóxico, con una viscosidad de 1,1 mPas y un ph de 8-9. Para determinar el consumo realmente necesario se consultará el Documento de Idoneidad Técnica y se seguirán lasl pruebas y ensayos que en dicho documento se indican. Incluso preparación, limpieza a presión o chorro abrasivo y aspiración de polvo del soporte.

| Código | Ud | Descripción | Rendimiento | Precio | Importe |
|---|---|---|---|---|---|
| 634620SIK | kg | Inhibidor de corrosión por impregnación, LANKO 761 Steel de Sika (material; 30/07/2024) | 0.700 | 23.28 | 16.30 |
| MQCECARENA | h | Equipo chorro de arena (maquinaria) | 0.050 | 4.18 | 0.21 |
| MQCFRATAS | h | Fratasadora (maquinaria) | 0.050 | 4.5 | 0.23 |
| MQCBH2O | h | Bomba de agua (maquinaria) | 0.050 | 1.42 | 0.07 |
| MOC001 | h | Oficial 1ª (mano de obra) | 0.300 | 20.91 | 6.27 |
| MOC002 | h | Peón especialista (mano de obra) | 0.300 | 17.03 | 5.11 |
|  |  | Costes directos |  |  | 28.19 |

## Recursos

**634620SIK** kg Inhibidor de corrosión por impregnación, LANKO 761 Steel de Sika
LANKO 761 Steel Inhibidor de corrosión por impregnación. Descripción del producto: Inhibidor de corrosión por impregnación, de aplición de superficie sobre estructuras de hormigón. Tratamiento integral de la corrosión (preventivo y/o curativo) en elementos de hormigón armado. Usos: . Doble efecto: curativo y preventivo . Excelente poder de protección frente la corrosión . Rápida penetración en el hormigón . Incoloro, inodoro y sin disolventes . Conforme a la norma EN 1504-9 . Documentación de idoneidad técnica Ventajas: . Interrumpe la corriente electrolítica, reduciendo la velocidad de corrosión del acero de manera considerable e incrementando la vida útil de la estructura . Protege los aceros frente a la corrosión, mediante una reacción química en la superficie del acero . Fácil aplicación por pulverización sobre la superficie de hormigón . No contamina el medio ambiente . Permeable al vapor de agua . Eficaz en condiciones de humedad elevada . Rápida penetración en la matriz del hormigón . Listo al uso . Aporta una gran protección y un aumento de la durabilidad de la estructura . Conforme al Principio 11 "Control de las áreas anódicas", Método 11.3 "Aplicación de inhibidores sobre elementos de hormigón" de la norma EN 1504-9 . La eficacia de Lanko Steel 761 está avalada por ensayos favorables realizados en laboratorios homologados externos e independientes Código EAN: 7612895612461
