# Impermeabilización estructuras enterradas con lámina de PVC Sika Membrana 8

- Propiedad del archivo: CONSTRUNARIO
- Formato: FIEBDC-3/2012
- Programa: Construnario Versión 3.51
- Fecha de los precios: 29/07/2024
- Divisa: EUR
- Código: sika-sau (10/09/2024)

**PUSIK-379** m2 Impermeabilización estructuras enterradas con lámina de PVC Sika Membrana 8
Impermeabilización y protección de estructuras enterradas con membranas impermeables Sika® Membrana 8 o similar, a base de PVC plastificado y sin armadura, de 0,8 mm de espesor y 1,5 m de ancho, con una elongación a rotura > 200 % y resistencia al impacto > 500 mm , con las uniones colocadas mediante la energía aportada por un chorro de aire caliente de un aparato electro-soplante que gelifica o funde el material de ambas caras del solape, siguiendo las indicaciones de la Hoja Técnica del producto, incluyendo suministro de materiales, aplicación, medios auxiliares y eliminación de residuos a vertedero.

| Código | Ud | Descripción | Rendimiento | Precio | Importe |
|---|---|---|---|---|---|
| 122973SIK | m2 | Membrana a base de PVC plastificado sin armadura, para capa de protección, Sika® Membrana 8 de Sika. 1,50x20, negro (material; 30/07/2024) | 1.100 | 6.1 | 6.71 |
| MOC001 | h | Oficial 1ª (mano de obra) | 0.400 | 20.91 | 8.36 |
| MOC002 | h | Peón especialista (mano de obra) | 0.400 | 17.03 | 6.81 |
|  |  | Costes directos |  |  | 21.88 |

## Recursos

**122973SIK** m2 Membrana a base de PVC plastificado sin armadura, para capa de protección, Sika® Membrana 8 de Sika. 1,50x20, negro
Sika® Membrana 8 Membrana a base de PVC plastificado sin armadura Descripción del producto: Membrana a base de PVC plastificado, sin armadura, fabricada mediante calandrado para capa de protección. Usos: . Protección de cimentaciones. . Impermeabilizaciones provisionales. . Protección frente a capilaridad. . Membrana de protección. . Capa deslizante en sistemas de impermeabilización de cubiertas de aparcamientos. . Impermeabilizaciones de locales subterráneos, sótanos, terrazas-balcones, cuadras, gallineros. Código EAN: 8428868023528
