# Refuerzo de estructura de mampostería c/mortero Sika MonoTop®-3260 Grid ap. me. proy. mecánica c/malla Sika® Carbo-Dur®-300 Grid

- Propiedad del archivo: CONSTRUNARIO
- Formato: FIEBDC-3/2012
- Programa: Construnario Versión 3.51
- Fecha de los precios: 29/07/2024
- Divisa: EUR
- Código: sika-sau (10/09/2024)

**PUSIK-388** m Refuerzo de estructura de mampostería c/mortero Sika MonoTop®-3260 Grid ap. me. proy. mecánica c/malla Sika® Carbo-Dur®-300 Grid
Refuerzo de estructura de fábrica provista de la homologación Avis Technique CSTB, No. 3.3/18-965_V1, mediante mortero de reparación estructural de baja retracción, de un componente a base de cemento con polímero modificado, tipo Sika MonoTop®-3260 Grid o similar, provisto del marcado CE según la norma UNE-EN 1504-3, con resistencia a compresión superior a 70 MPa a los 28 d, aplicado por proyección húmeda en dos manos, con medios mecánicos, con un espesor de 20 a 60 mm total (calculado para 20 mm), con un consumo aproximado de 20 kg/m2 y cm de espesor, según indicaciones de la Hoja Técnica del producto. Entre medias de las dos manos se incluirá la malla de fibra de carbono Sika® CarboDur®-300 Grid, con luz de malla de 10 mm x 10 mm, con una densidad de 320 g/m2 y un módulo elástico de 230 GPa. Incluyendo suministro de materiales, aplicación, medios auxiliares y eliminación de residuos a vertedero. Incluso humectación del soporte si no se requiere capa de imprimación, así como preparación de la mezcla con batidora manual y el posterior curado del mismo.

| Código | Ud | Descripción | Rendimiento | Precio | Importe |
|---|---|---|---|---|---|
| 648976SIK | kg | Mortero cementoso reforzado con fibras, Sika MonoTop®-3260 Grid de Sika (material; 30/07/2024) | 40.000 | 1.34 | 53.60 |
| 643467SIK | m2 | Malla bidireccional de fibra de carbono Sika® CarboDur®-300 Grid de Sika (material) | 1.000 | 60.99 | 60.99 |
| MOC001 | h | Oficial 1ª (mano de obra) | 0.150 | 20.91 | 3.14 |
| MOC002 | h | Peón especialista (mano de obra) | 0.150 | 17.03 | 2.55 |
| MQCMPH237 | h | Máquina proyección por vía húmeda tipo Aliva®-237 (maquinaria) | 0.050 | 81.14 | 4.06 |
|  |  | Costes directos |  |  | 124.34 |

## Recursos

**648976SIK** kg Mortero cementoso reforzado con fibras, Sika MonoTop®-3260 Grid de Sika
Sika MonoTop®-3260 Grid Mortero cementoso reforzado con fibras que forma parte del sistema Sika® Carbodur® Grid. Descripción del producto Es un mortero cementoso reforzado con fibras, monocomponente, diseñado para ser usado en combinación con la malla Sika® Carbo-Dur®-300 Grid como parte del sistema Sika® CarboDur® Grid como solución para consolidar o reforzar estructuras de fábrica. Usos Sika MonoTop®-3260 Grid sólo debe ser utilizado por profesionales experimentados. Componente del sistema Sika® CarboDur® Grid diseñado para: . Reforzar la mampostería en estructuras de ingeniería civil (por ejemplo, acueductos, obras de alcantarillado, tanques de agua) o edificios residenciales. . Reparar las estructuras de mampostería en caso de ciclos de carga y posponer el riesgo de colapso en caso de terremotos. . Distribuir las tensiones generadas por el movimiento de la estructura para evitar las fisuras y el desprendimiento del mortero. . Mejorar la conexión entre los paneles de mampostería y los marcos de hormigón armado. . Reparar parches, reparar juntas, mampostería de piedra, mampostería de bloques, etc. Características . Buena adherencia sobre ladrillo, piedra y soportes cohesivos porosos (excluyendo yeso, escayola, etc.). . Resistente a los sulfatos y al agua de mar . Se aplica hasta 40 mm de espesor en una sola capa en aplicaciones verticales y horizontales . No se descuelga en el espesor máximo . Buena trabajabilidad . Aplicación a mano y mediante proyección húmeda . Listo para mezclar con agua Código EAN: 7612895654690

**643467SIK** m2 Malla bidireccional de fibra de carbono Sika® CarboDur®-300 Grid de Sika
Sika® CarboDur®-300 Grid Malla bidireccional de fibra de carbono para sistemas de refuerzo con morteros. Descripción del producto Es una malla bidireccional de fibra de carbono. Forma parte del sistema Sika® CarboDur® Grid. Usos Puede ser usado solamente por profesionales con experiencia. Embebido como refuerzo en los morteros Sika Mono-Top®-3200 Grid o Sika MonoTop®-3260 Grid, en su empleo para: . Refuerzo de estructuras de hormigón . Refuerzo de muros de mampostería, de ladrillo, bloques o piedra . Refuerzo de muros de mampostería rellenas . Conexión de muros de mampostería con otros muros o con estructuras de hormigón armado . Reparación de muros de mampostería fisurados . Uso interior o exterior Características . Alta resistencia a la tracción en ambas direcciones . Económico . Resistente a la corrosión . Fácil de manipular y embeber en el mortero Código EAN: 7612895645070

**MQCMPH237** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
