# Masilla expansiva SikaSwell® S-2

- Propiedad del archivo: CONSTRUNARIO
- Formato: FIEBDC-3/2012
- Programa: Construnario Versión 3.51
- Fecha de los precios: 29/07/2024
- Divisa: EUR
- Código: sika-sau (10/09/2024)

**PUSIK-391** m Masilla expansiva SikaSwell® S-2
Masilla de poliuretano monocomponente que expande en contacto con el agua para el sellado impermeable de juntas y detalles en estructuras enterradas y fijación de perfiles hidroexpansivos SikaSwell, tipo SikaSwell S-2 o similar, siguiendo las indicaciones de la Hoja Técnica del producto, incluyendo suministro de materiales, aplicación, medios auxiliares y eliminación de residuos a vertedero.

| Código | Ud | Descripción | Rendimiento | Precio | Importe |
|---|---|---|---|---|---|
| SIK_623897 | u | Masilla para el sellado de juntas de hormigonado, que expande en contacto con el agua, 300 cm3, SikaSwell® S-2 de Sika. Rojo (material; 30/07/2024) | 0.160 | 39.09 | 6.25 |
| MOC001 | h | Oficial 1ª (mano de obra) | 0.300 | 20.91 | 6.27 |
| MOC002 | h | Peón especialista (mano de obra) | 0.300 | 17.03 | 5.11 |
|  |  | Costes directos |  |  | 17.63 |

## Recursos

**SIK_623897** u Masilla para el sellado de juntas de hormigonado
SikaSwell® S-2 Sellador expansivo hidrofílico de poliuretano. Descripción del producto: Es un sellador hidrofílico de poliuretano monocomponente que expande en contacto con agua para sellar todo tipo de juntas de construcción y penetraciones en hormigón. Usos: Sellado de juntas: . Juntas de construcción . Penetraciones de tubos y trabajos de acero a través de muros y losas . Alrededor de todo tipo de juntas de construcción y penetraciones . Juntas de construcción de tubos de cableado, etc. Fijación / Adhesión de perfiles expansivos: . Perfiles SikaSwell® P . Perfiles SikaSwell® A Código EAN: 7612895229393
