# Junta de estanqueidad de dilatación Cinta Sika® PVC O-30

- Propiedad del archivo: CONSTRUNARIO
- Formato: FIEBDC-3/2012
- Programa: Construnario Versión 3.51
- Fecha de los precios: 29/07/2024
- Divisa: EUR
- Código: sika-sau (10/09/2024)

**PUSIK-403** m Junta de estanqueidad de dilatación Cinta Sika® PVC O-30
Barrera impermeable al agua con cinta flexible de cloruro de polivinilo, para la estanqueidad de juntas de dilatación colocada en el centro de la sección del elemento a hormigónar, tipo Cinta Sika PVC O-30 o similar, para dilataciones de 30mm máximo y 15mm para movimientos de cizalladura, y presiones hidrostáticas superiores a 1,5 atm, siguiendo las indicaciones de la Hoja Técnica del producto, incluyendo suministro de materiales, aplicación, medios auxiliares y eliminación de residuos a vertedero.

| Código | Ud | Descripción | Rendimiento | Precio | Importe |
|---|---|---|---|---|---|
| 121182SIK | m | Cinta flexible de cloruro de polivinilo, p/estanqueidad de juntas internas de dilatación, Cintas Sika® PVC O-30- Amarillo (material; 30/07/2024) | 1.000 | 22.87 | 22.87 |
| MOC001 | h | Oficial 1ª (mano de obra) | 0.300 | 20.91 | 6.27 |
| MOC002 | h | Peón especialista (mano de obra) | 0.300 | 17.03 | 5.11 |
|  |  | Costes directos |  |  | 34.25 |

## Recursos

**121182SIK** m Cinta flexible de cloruro de polivinilo
Cintas Sika® PVC Cinta flexible de cloruro de polivinilo, para la estanqueidad de juntas internas de dilatación o de hormigónado. Descripción del producto: Cintas Sika® PVC están constituidas por un material flexible (termoplástico) a base de cloruro de polivinilo, con diferentes secciones y dimensiones en función de su colocación y solicitaciones a las que va a estar sometidas. Tipos de Cintas Sika® PVC: Centrales (tipos V y O): Se colocan en el centro de la sección del elemento a hormigónar. De superficie (tipos AR y DR): Se colocan sobre los encofrados en la parte exterior del elemento a hormigónar Usos: Se utilizan como barreras impermeables al agua en juntas de dilatación u hormigónado, diferenciándose de las masillas en que se sitúan dentro de los encofrados, previamente al vertido del hormigón fresco, quedando embebidas en este. La función de las Cintas Sika® PVC como elementos de estanqueidad comienza cuando el hormigón ha endurecido. Según el tipo de cinta elegida se pueden utilizar como juntas de hormigónado y para pequeños movimientos o como juntas de dilatación para medianos y grandes movimientos en depósitos, canales, piscinas, muros, etc. Código EAN: 8428868007665
