# Protección de cimientos Sika Lam SP-8 Plus

- Propiedad del archivo: CONSTRUNARIO
- Formato: FIEBDC-3/2012
- Programa: Construnario Versión 3.51
- Fecha de los precios: 29/07/2024
- Divisa: EUR
- Código: sika-sau (10/09/2024)

**PUSIK-413** m2 Protección de cimientos Sika Lam SP-8 Plus
Membrana de nódulos de polietileno de alta densidad para la protección de cimientos que actúa como protección drenante frente a cargas mecánicas del propio terreno, de aproximadamente 400 g/m2, tipo Sika Lam SP-8 Plus o similar, con certificado de producción y declaración de prestaciones según la norma UNE EN 13967:2012, con alta resistencia al aplastamiento (120kN/m2), a golpes y a rozamientos, con buenas resistencias químicas y resistente a raíces, de 2m de ancho por 40m de largo y 0,42mm de espesor, con 8mm de altura de nódulos, y resistencia térmica de entre -40ºC y +70ºC, siguiendo las indicaciones de la Hoja Técnica del producto, incluyendo suministro de materiales, aplicación, medios auxiliares y eliminación de residuos a vertedero.

| Código | Ud | Descripción | Rendimiento | Precio | Importe |
|---|---|---|---|---|---|
| 124045SIK | m2 | Lámina de nódulos de polietileno para la protección de cimientos, Sika® Lam SP-8 Plus de Sika. Marrón (material; 30/07/2024) | 1.000 | 2.55 | 2.55 |
| MOC001 | h | Oficial 1ª (mano de obra) | 0.400 | 20.91 | 8.36 |
| MOC002 | h | Peón especialista (mano de obra) | 0.400 | 17.03 | 6.81 |
|  |  | Costes directos |  |  | 17.72 |

## Recursos

**124045SIK** m2 Lámina de nódulos de polietileno para la protección de cimientos, Sika® Lam SP-8 Plus de Sika. Marrón
Sika® Lam SP-8 Plus Lámina de nódulos de polietileno para protección de cimientos. Descripción del Producto Membrana de nódulos de polietileno de alta densidad para la protección de cimientos. Usos . Protección de trasdós de muros y elementos enterrados . Protección de cimentaciones en obras públicas y edificación . Protección de cimientos pintados con emulsiones bituminosas . Protección de obras con cimentación profunda . Capa de limpieza bajo losas de solado . Protección del trasdós de revestimiento de túneles . Capa separadora y de protección en cubiertas ajardinadas Código EAN: 8428868957632
