# Protección y drenaje de cimientos Sika Lam SD-8 Plus

- Propiedad del archivo: CONSTRUNARIO
- Formato: FIEBDC-3/2012
- Programa: Construnario Versión 3.51
- Fecha de los precios: 29/07/2024
- Divisa: EUR
- Código: sika-sau (10/09/2024)

**PUSIK-414** m2 Protección y drenaje de cimientos Sika Lam SD-8 Plus
Membrana de nódulos de polietileno de alta densidad (400 g/m2) y geotextil de polipropileno (100 g/m2) anclada para la protección drenante de cimientos y construcciónes enterradas que absorbe y filtra el agua del terreno gracias al geotextil sujeto a los nódulos, potenciando la capacidad drenante del sistema, tipo Sika Lam SD-8 Plus o similar, con certificado de producción y declaración de prestaciones según la norma UNE EN 13252:2005, con alta resistencia al aplastamiento (120kN/m2), a golpes y a rozamientos, con buenas resistencias químicas y resistente a raíces, de 2m de ancho por 20m de largo y 7,5mm de espesor, siguiendo las indicaciones de la Hoja Técnica del producto, incluyendo suministro de materiales, aplicación, medios auxiliares y eliminación de residuos a vertedero.

| Código | Ud | Descripción | Rendimiento | Precio | Importe |
|---|---|---|---|---|---|
| 442026SIK | m2 | Lámina drenante de nódulos de polietileno y geotextil incorporado, Sika® Lam SD-8 Plus de Sika. Membrana marrón, geotextil blanco (material; 30/07/2024) | 1.000 | 5.52 | 5.52 |
| MOC001 | h | Oficial 1ª (mano de obra) | 0.400 | 20.91 | 8.36 |
| MOC002 | h | Peón especialista (mano de obra) | 0.400 | 17.03 | 6.81 |
|  |  | Costes directos |  |  | 20.69 |

## Recursos

**442026SIK** m2 Lámina drenante de nódulos de polietileno y geotextil incorporado
Sika® Lam SD-8 Plus Laminas drenante de nódulos de polietileno y geotextil Incorporado Descripción del Producto Membrana de nódulos de polietileno de alta densidad y geotextil de polipropileno para la protección drenante de cimientos y construcciónes enterradas. Usos . Cimientos protegidos con pinturas bituminosas . Obras con cimentación profunda . Túneles . Zanjas . Muros de contención. . Gunitado sobre superficies porosas Código EAN: 8428868007047
