# SATE SIKACOTETERM acabado COTETERM EST. CALCILISSE c/panel SIKATHERM MW 30 F 80 mm

- Propiedad del archivo: CONSTRUNARIO
- Formato: FIEBDC-3/2012
- Programa: Construnario Versión 3.51
- Fecha de los precios: 29/07/2024
- Divisa: EUR
- Código: sika-sau (10/09/2024)

**PUSIK-440** m2 SATE SIKACOTETERM acabado COTETERM EST. CALCILISSE c/panel SIKATHERM MW 30 F 80 mm
Sistema de Aislamiento Térmico por el Exterior con ETE 06/0089 y clasificación reacción a fuego EN:13501 B-S1-d0, compuesto por Coteterm Perfil de Arranque 80 mm formado por aluminio con un espesor de 0,7 mm cumpliendo la EN-485-2 y 485-4. Pegado de paneles tipo SIKATHERM MW 30 F de un espesor de 80 mm, U= 0,035 W/m2K y un Código de Descripción (UNE EN13162-DS (70,90)-CS(10)30-TR10-WS- WL(P)-MU1). Las placas serán adheridas con mortero Coteterm M (SikaWall® 1060 M), con una densidad en polvo: 1,35 gr/cm3, densidad en pasta: 1,45 gr/cm3, adherencia sobre hormigón > 0,8 N/mm2, conductividad térmica: 0,47 W/mK, coeficiente de difusión 5/20, R=10,5 N/mm2, resistencia a flexotracción > 0,6 N/mm2, garantizando en todo momento un contacto mínimo del 60 % de la superficie de la placa. Las placas serán ancladas mecánicamente con espiga de expansión y anclaje de polipropileno COTETERM anclaje, diámetro 10 mm de taco, diámetro 60 mm de plato, debiendo de realizar una profundidad de taladro sobre soporte resistente de unos 50 mmy garantizar un empotramiento de unos 30 mm. Disponiendo de homologación europea ETA 14/0130. La disposición y la cantidad de fijaciones dependerá de la exposición del edificio y de su altura, disponiendo como mínimo de 6 ud/m2. Colocación de Coteterm Perfil Esquina PVC + Malla (lenght 2,5m) en aristas como refuerzo, así como en huecos, tomado con mortero tipo Coteterm M (SikaWall® 1060 M). Colocación de Coteterm Perfil Goterón en zonas de huecos de ventanas. Colocación de Coteterm Perfil Marco en encuentro del Sistema de Aislamiento con la carpintería metálica. Colocación parte proporcional de Coteterm Malla STD 167 (SikaWall® 9100 Malla STD) de refuerzo en el ángulo de esquinas de ventanas y puertas. La superficie de placas se revestirá mediante mortero Coteterm M (SikaWall® 1060 M), armado con Coteterm Malla STD 167 (SikaWall® 9100 Malla STD) de 5x4 mm de luz, en fibra de vidrio con tratamiento antiálcalis y peso de 160 gr/m2, resistencia a tracción: 36,6 N/mm2 y espesor de 0,6 mm y revestida con Coteterm M (SikaWall® 1060 M). Clasificación Clase II con una resistencia al impacto de cuerpo duro > a 3 julios. Aplicación de capa de acabado decorativo mediante capa de acabado CALCILISSE en un espesor aproximado de 3-4 mm con marcado CE según EN 998-1 clasificado como CR CSII W1, revestimiento decorativo e impermeable en base cal aérea con muy alta transpirabilidad al vapor de agua Mu < 15 y Sd < 0,1 mts, con reacción al fuego tipo B-S1-d0, conductividad térmica 0,47 W/mK.

| Código | Ud | Descripción | Rendimiento | Precio | Importe |
|---|---|---|---|---|---|
| MOC001 | h | Oficial 1ª (mano de obra) | 0.570 | 20.91 | 11.92 |
| MOC002 | h | Peón especialista (mano de obra) | 0.570 | 17.03 | 9.71 |
| MOC003 | h | Peón (mano de obra) | 0.470 | 18.48 | 8.69 |
| MTCH2O | m3 | Agua (material) | 0.010 | 1.11 | 0.01 |
| %CMAC | % | Medios auxiliares | 0 % | 30.33 | 0.00 |
| SIK_708068 | u | Coteterm Perfil de arranque en aluminio para Sate de Sika. 80mm 2,5m /10 PC (material; 30/07/2024) | 0.100 | 158.97 | 15.90 |
| SIK_642613 | u | Coteterm Perfil de esquina en aluminio para Sate de Sika. PVC-Malla 2,5m/100PC (material; 30/07/2024) | 0.500 | 262.41 | 131.21 |
| SIK_642553 | u | Coteterm perfil goterón de Sika. PVC 2,5m /25 PC (material; 30/07/2024) | 0.100 | 269.3 | 26.93 |
| SIK_708064 | u | Coteterm perfil marco de Sika. 2,6 m /50 PC (material; 30/07/2024) | 0.200 | 457.81 | 91.56 |
| 635309SIK | u | Coteterm anclaje de Sika 110 mm ISO CE (P70-80) - Espiga expansión, fibra vidrio ref. c/poliamida y anclaje de polipropileno, 200 uds. (material; 30/07/2024) | 6.000 | 71.85 | 431.10 |
| 680754SIK | u | Panel aislante F-Sikatherm 1000x600 mm e'=80 mm, Coteterm MW 030 de Sika (material) | 1.000 | 27.61 | 27.61 |
| 635342SIK | kg | Adhesivo y endurecedor/fijador, Coteterm M de Sika. Blanco (material; 30/07/2024) | 9.000 | 1.23 | 11.07 |
| 635046SIK | m2 | Malla fibra de vidrio 1x50m, como refuerzo, Coteterm malla STD 167 de Sika (material; 30/07/2024) | 1.100 | 1.74 | 1.91 |
| 634761SIK | kg | Acabado mineral de cal aérea continuo, Calcilisse BL10 de Sika (material) | 3.000 | 4.62 | 13.86 |
|  |  | Costes directos |  |  | 781.48 |

## Recursos

**SIK_708068** u Coteterm Perfil de arranque en aluminio para Sate de Sika. 80mm 2,5m /10 PC
Perfil de arranque especial para Sistemas Coteterm.

**SIK_642613** u Coteterm Perfil de esquina en aluminio para Sate de Sika. PVC-Malla 2,5m/100PC
Perfil de arranque especial para Sistemas Coteterm.

**SIK_642553** u Coteterm perfil goterón de Sika. PVC 2,5m /25 PC
Perfil de arranque especial para Sistemas Coteterm.

**SIK_708064** u Coteterm perfil marco de Sika. 2,6 m /50 PC
Perfil de arranque especial para Sistemas Coteterm.

**635309SIK** u Coteterm anclaje de Sika 110 mm ISO CE (P70-80) - Espiga expansión
COTETERM ANCLAJE Anclaje mecánico de percusión. Descripción del producto Espiga de expansión de Poliamida reforzada con fibra de vidrio y anclaje de polipropileno. Usos . Exterior e interior . Paredes y techos. . Se emplea como espiga para la fijación mecánica en el sistema de aislamiento por el exterior COTETERM y como auxiliar para el sistema COTEGRAN CAL.

**680754SIK** u Panel aislante F-Sikatherm 1000x600 mm e'=80 mm, Coteterm MW 030 de Sika
COTETERM MW 030

**635342SIK** kg Adhesivo y endurecedor/fijador, Coteterm M de Sika. Blanco
COTETERM M Mortero de fijación y endurecedor de los sistemas COTETERM ETICS. Descripción del producto: Mortero para la adhesión y protección de paneles de aislamiento de los Sistemas de Aislamiento Térmico por el exterior COTETERM ETICS. Usos: Soportes: . Admisibles: . COTETERM PLACA EPS BCO: . EPS – EN 13163 – T2-L2-W2-S2-P4-DS(70)1-DS(70,90) BS150-CS(10)60-DS(N)2-TR150-WL(T)5-MU60. . EPS – EN 13163 – T2-L2-W2-S2-P4-BS125-CS(10)80-DS(N)2-TR150 . COTETERM PLACA EPS GRAFIT: . EPS – UNE EN 13163 – C2 W2 T2 S2 P4 . COTETERM PLACA XPS: . XPS – UNE EN 13164 – T1-CS(10/Y)200-DS(T+)-DLT(2)5-TR200-WL(T)07- MU150. . COTETERM PANEL MW: . MW - EN 13162: T5- DS(TH) -CS (10)10 -TR10 -WS- WL(P)-MU1 . MW-EN 13162: T5- DS(TH) -CS (10)20 - TR7,5 -WS - WL(P)-MU1 . No admisibles: . Superficies horizontales o inclinadas expuestas a la acción directa del agua de lluvia. . En casos no descritos consultar al Depto. Técnico. Código EAN: 7612895614045

**635046SIK** m2 Malla fibra de vidrio 1x50m, como refuerzo, Coteterm malla STD 167 de Sika
COTETERM MALLA STD 167 Refuerzo en el sistema de aislamiento por el exterior COTETERM. Descripción del producto: Malla de fibra de vidrio empleada como refuerzo del COTETERM M. Usos: Lugar de aplicación: Exterior e interior, paredes y techos. Soportes: COTETERM M Código EAN: 7612895613765

**634761SIK** kg Acabado mineral de cal aérea continuo, Calcilisse BL10 de Sika
CALCILISSE Revestimiento continuo liso de cal. Descripción del producto: Revestimiento mineral impermeable al agua de lluvia y decorativo en base a cal aérea. Diseñado y formulado tanto para el acabado de sistemas de aislamiento térmico exterior de la gama PAREX COTETERM como para la decoración de fachadas en construcciónes nuevas o antiguas con acabado Liso. Usos: . Interior o Exterior . Muros y techos. . Obra nueva, rehabilitación y restauración. Soportes: . Admisibles: . Revestimiento tipo Coteterm M, Coteterm M-Flex, Coteterm M-Impact, de los sistemas de aislamiento térmico exterior Parex Coteterm. . Revestimiento tipo Coteterm FV, de los sistemas Parex Fachada Ventilada. . Revestimiento tipo Coteterm Decor Base, Coteterm Renodeco, de los sistemas de revestimientos continuos en capa fina Parex Decor. . Revestimiento tipo mortero monocapa. . Revestimiento tipo antiguas pinturas minerales en buen estado (Silicato). . Soportes de hormigón. . No admisibles: . Pinturas o revestimientos orgánicos. . Soportes expuestos e inclinados mas de 5º respecto a la vertical. . Sobre sistemas de aislamiento térmico por el exterior en encuentros enterrados o parcialmente enterrados. . Sistemas de revestimientos continuos no deberán de aplicarse a menos de 15 cm de suelo. Espesores: Aproximadamente de 3 - 4 mm. Código EAN: 7612895612843
