# SATE SIKACOTETERM acabado COTETERM AQUASOL C/COTETERM placa XPS 80 mm

- Propiedad del archivo: CONSTRUNARIO
- Formato: FIEBDC-3/2012
- Programa: Construnario Versión 3.51
- Fecha de los precios: 30/07/2024
- Divisa: EUR
- Código: sika-sau (10/09/2024)

**PUSIK-453** m2 SATE SIKACOTETERM acabado COTETERM AQUASOL C/COTETERM placa XPS 80 mm (29/07/2024)
Sistema de Aislamiento Térmico por el Exterior con ETE 06/0089 y clasificación reacción a fuego EN:13501 B-S1-d0, compuesto por Coteterm Perfil de Arranque 80 mm formado por aluminio con un espesor de 0,7 mm cumpliendo la EN-485-2 y 485-4. Pegado de placas tipo COTETERM XPS de un espesor de 80 mm, U= 0,034 W/m2K y un Código de Descripción (EN 13164-T1-CS(10/Y)200-DS(T+)- DLT(2)5-TR200-WL(T)0,7-MU150). Las placas serán adheridas con mortero Coteterm M (SikaWall® 1060 M), con una densidad en polvo: 1,35 gr/cm3, densidad en pasta: 1,45 gr/cm3, adherencia sobre hormigón > 0,8 N/mm2, conductividad térmica: 0,47 W/mK, coeficiente de difusión 5/20, R=10,5 N/mm2, resistencia a flexotracción > 0,6 N/mm2, garantizando en todo momento un contacto mínimo del 60 % de la superficie de la placa. Las placas serán ancladas mecánicamente con espiga de expansión y anclaje de polipropileno COTETERM anclaje, diámetro 10 mm de taco, diámetro 60 mm de plato, debiendo de realizar una profundidad de taladro sobre soporte resistente de unos 50 mmy garantizar un empotramiento de unos 30 mm. Disponiendo de homologación europea ETA 14/0130. La disposición y la cantidad de fijaciones dependerá de la exposición del edificio y de su altura, disponiendo como mínimo de 6 ud/m2. Colocación de Coteterm Perfil Esquina PVC + Malla (lenght 2,5m) en aristas como refuerzo, así como en huecos, tomado con mortero tipo Coteterm M (SikaWall® 1060 M). Colocación de Coteterm Perfil Goterón en zonas de huecos de ventanas. Colocación de Coteterm Perfil Marco en encuentro del Sistema de Aislamiento con la carpintería metálica. Colocación parte proporcional de Coteterm Malla STD 167 (SikaWall® 9100 Malla STD) de refuerzo en el ángulo de esquinas de ventanas y puertas. La superficie de placas se revestirá mediante mortero Coteterm M (SikaWall® 1060 M), armado con Coteterm Malla STD 167 (SikaWall® 9100 Malla STD) de 5x4 mm de luz, en fibra de vidrio con tratamiento antiálcalis y peso de 160 gr/m2, resistencia a tracción: 36,6 N/mm2 y espesor de 0,6 mm y revestida con Coteterm M (SikaWall® 1060 M). Clasificación Clase I con una resistencia al impacto de cuerpo duro > a 3 julios. Aplicación de capa de acabado decorativo mediante capa de preparación de SikaWall 45 Primer Marcado CE según EN 15824 y ETA 06/0089 y segunda capa de acabado Coteterm Aquasol, revestimiento decorativo descontaminante, efecto autolavado, con alta reflexión solar, y con aditivos fotocatalíticos, con una densidad de 1,75 g/cm3, adherencia: > 1 MPa (EN 1542:1999), permeabilidad al vapor de agua: > 102,7 g/m2*d (EN ISO 7783:2012) y permeabilidad al agua líquida: > 0,1 kg/m2 h-05 (EN 1662:3:2008), muy buena resistencia al envejecimiento acelerado ASTM G153, resistencia a la niebla salina ASTM B117, reflectancia solar ASTM C1549.

| Código | Ud | Descripción | Rendimiento | Precio | Importe |
|---|---|---|---|---|---|
| MOC001 | h | Oficial 1ª (mano de obra; 29/07/2024) | 0.500 | 20.91 | 10.46 |
| MOC002 | h | Peón especialista (mano de obra; 29/07/2024) | 0.500 | 17.03 | 8.52 |
| MOC003 | h | Peón (mano de obra; 29/07/2024) | 0.400 | 18.48 | 7.39 |
| SIK_708068 | u | Coteterm Perfil de arranque en aluminio para Sate de Sika. 80mm 2,5m /10 PC (material) | 0.100 | 158.97 | 15.90 |
| SIK_642613 | u | Coteterm Perfil de esquina en aluminio para Sate de Sika. PVC-Malla 2,5m/100PC (material) | 0.500 | 262.41 | 131.21 |
| SIK_642553 | u | Coteterm perfil goterón de Sika. PVC 2,5m /25 PC (material) | 0.100 | 269.3 | 26.93 |
| SIK_708064 | u | Coteterm perfil marco de Sika. 2,6 m /50 PC (material) | 0.200 | 457.81 | 91.56 |
| 635309SIK | u | Coteterm anclaje de Sika 110 mm ISO CE (P70-80) - Espiga expansión, fibra vidrio ref. c/poliamida y anclaje de polipropileno, 200 uds. (material) | 6.000 | 71.85 | 431.10 |
| 642410SIK | m2 | Placa 1250x600 mm e'=80 mm, naranja, Coteterm XPS de Sika (material; 29/07/2024) | 1.000 | 27.83 | 27.83 |
| 635342SIK | kg | Adhesivo y endurecedor/fijador, Coteterm M de Sika. Blanco (material) | 9.000 | 1.23 | 11.07 |
| 635046SIK | m2 | Malla fibra de vidrio 1x50m, como refuerzo, Coteterm malla STD 167 de Sika (material) | 1.100 | 1.74 | 1.91 |
| SIK_695039 | kg | Imprimación acrílica pigmentada, SikaWall-45 Primer de Sika. A167 C802 Pl 20KG (material) | 0.400 | 5.64 | 2.26 |
| SIK_700783 | kg | Revestimiento continuo, Coteterm Aquasol de Sika. A167 (material) | 1.950 | 7.45 | 14.53 |
| MTCH2O | m3 | Agua (material; 29/07/2024) | 0.010 | 1.11 | 0.01 |
| %CMAC | % | Medios auxiliares (29/07/2024) | 0 % | 780.68 | 0.00 |
|  |  | Costes directos |  |  | 780.68 |

## Recursos

**SIK_708068** u Coteterm Perfil de arranque en aluminio para Sate de Sika. 80mm 2,5m /10 PC
Perfil de arranque especial para Sistemas Coteterm.

**SIK_642613** u Coteterm Perfil de esquina en aluminio para Sate de Sika. PVC-Malla 2,5m/100PC
Perfil de arranque especial para Sistemas Coteterm.

**SIK_642553** u Coteterm perfil goterón de Sika. PVC 2,5m /25 PC
Perfil de arranque especial para Sistemas Coteterm.

**SIK_708064** u Coteterm perfil marco de Sika. 2,6 m /50 PC
Perfil de arranque especial para Sistemas Coteterm.

**635309SIK** u Coteterm anclaje de Sika 110 mm ISO CE (P70-80) - Espiga expansión
COTETERM ANCLAJE Anclaje mecánico de percusión. Descripción del producto Espiga de expansión de Poliamida reforzada con fibra de vidrio y anclaje de polipropileno. Usos . Exterior e interior . Paredes y techos. . Se emplea como espiga para la fijación mecánica en el sistema de aislamiento por el exterior COTETERM y como auxiliar para el sistema COTEGRAN CAL.

**642410SIK** m2 Placa 1250x600 mm e'=80 mm, naranja, Coteterm XPS de Sika
COTETERM PLACA XPS Panel de aislamiento. Descripción del producto: Panel de aislamiento térmico en poliestireno extruido para sistemas de aislamiento térmico por el exterior. Usos: Para obra nueva o de rehabilitación: en superficies secas niveladas para su aislamiento externo.

**635342SIK** kg Adhesivo y endurecedor/fijador, Coteterm M de Sika. Blanco
COTETERM M Mortero de fijación y endurecedor de los sistemas COTETERM ETICS. Descripción del producto: Mortero para la adhesión y protección de paneles de aislamiento de los Sistemas de Aislamiento Térmico por el exterior COTETERM ETICS. Usos: Soportes: . Admisibles: . COTETERM PLACA EPS BCO: . EPS – EN 13163 – T2-L2-W2-S2-P4-DS(70)1-DS(70,90) BS150-CS(10)60-DS(N)2-TR150-WL(T)5-MU60. . EPS – EN 13163 – T2-L2-W2-S2-P4-BS125-CS(10)80-DS(N)2-TR150 . COTETERM PLACA EPS GRAFIT: . EPS – UNE EN 13163 – C2 W2 T2 S2 P4 . COTETERM PLACA XPS: . XPS – UNE EN 13164 – T1-CS(10/Y)200-DS(T+)-DLT(2)5-TR200-WL(T)07- MU150. . COTETERM PANEL MW: . MW - EN 13162: T5- DS(TH) -CS (10)10 -TR10 -WS- WL(P)-MU1 . MW-EN 13162: T5- DS(TH) -CS (10)20 - TR7,5 -WS - WL(P)-MU1 . No admisibles: . Superficies horizontales o inclinadas expuestas a la acción directa del agua de lluvia. . En casos no descritos consultar al Depto. Técnico. Código EAN: 7612895614045

**635046SIK** m2 Malla fibra de vidrio 1x50m, como refuerzo, Coteterm malla STD 167 de Sika
COTETERM MALLA STD 167 Refuerzo en el sistema de aislamiento por el exterior COTETERM. Descripción del producto: Malla de fibra de vidrio empleada como refuerzo del COTETERM M. Usos: Lugar de aplicación: Exterior e interior, paredes y techos. Soportes: COTETERM M Código EAN: 7612895613765

**SIK_695039** kg Imprimación acrílica pigmentada, SikaWall-45 Primer de Sika. A167 C802 Pl 20KG
SikaWall®-45 Primer es una imprimación acrílica pigmentada resistente a los agentes atmosféricos y la alcalinidad.

**SIK_700783** kg Revestimiento continuo, Coteterm Aquasol de Sika. A167
Revestimiento continuo de última generación, reflectivo con alta resistencia a la suciedad y efecto descontaminante Revestimiento de última generación, impermeable al agua de lluvia y decorativo, formulado con la más avanzada tecnología de ligantes orgánicos y resinas de silicona, obteniendo propiedades de alta transpirabilidad, elevada permeabilidad al vapor con una alta resistencia a la suciedad superficial. Cargas seleccionadas minerales y pigmentos HSR que le ofrecen características altamente reflectantes y que aumentan la vida útil de la fachada. Aditivos inorgánicos de acción fotocatalítica de amplio espectro que mediante la acción de los rayos de luz se activan y provocan la descomposición de elementos contaminantes como NOx o SOx Impermeable al agua de lluvia Bajo mantenimiento Elevada resistencia a la suciedad
