# Relleno y anclaje de elementos con SikaGrout®-315 Fast

- Propiedad del archivo: CONSTRUNARIO
- Formato: FIEBDC-3/2012
- Programa: Construnario Versión 3.51
- Fecha de los precios: 29/07/2024
- Divisa: EUR
- Código: sika-sau (10/09/2024)

**PUSIK616** kg Relleno y anclaje de elementos con SikaGrout®-315 Fast
Relleno bajo placas, de grietas o anclaje de elementos, con un mortero de altas resistencias mecánicas, para una muy rápida puesta en servicio, monocomponente a base de cemento, fluido, de retracción compensada y ligeramente expansivo, tipo SikaGrout®-315 Fast o similar, con marcado CE según UNE-EN 1504-6, con excelentes resistencias mécanicas a edades tempranas (60 minutos), una resistencia a compresión superior a 75 MPa a los 28 d, una granulometría de entre 0 y 4 mm, un consumo aproximado de 2,1 kg/m2 y mm de espesor, aplicado mediante vertido directo, con un espesor de hasta 150 mm de capa, siguiendo las indicaciones de la Hoja Técnica del producto, incluyendo suministro de materiales, aplicación, medios auxiliares y eliminación de residuos a vertedero. Incluso preparación de la mezcla con batidora eléctrica.

| Código | Ud | Descripción | Rendimiento | Precio | Importe |
|---|---|---|---|---|---|
| 666520SIK | kg | Grout cementoso rápido para rellenos y anclajes, SikaGrout®-315 Fast de Sika (material; 30/07/2024) | 1.000 | 1.11 | 1.11 |
| MOC001 | h | Oficial 1ª (mano de obra) | 0.010 | 20.91 | 0.21 |
| MOC002 | h | Peón especialista (mano de obra) | 0.010 | 17.03 | 0.17 |
|  |  | Costes directos |  |  | 1.49 |

## Recursos

**666520SIK** kg Grout cementoso rápido para rellenos y anclajes, SikaGrout®-315 Fast de Sika
SikaGrout®-315 Fast Grout cementoso rápido para rellenos y anclajes. Descripción del producto Mortero hidráulico, monocomponente, rápido, fluido, de retracción compensada y ligeramente expansivo. Usos . Relleno de cavidades, huecos y rebajes . Fijación de mobiliario urbano (bolardos, vallas, bancos, etc.) . Relleno de pequeñas cimentaciones de máquinas que requieren una rápida puesta en servicio . Fijación y relleno rápido entre elementos de hormigón y estructuras metálicas . Operaciones de nivelación rápida para soportes estructurales de edificios o de ingeniería civil nuevos o de sustitución Tenga en cuenta: . El producto es apto para uso interior y exterior . El producto no es apto para el bombeo Características . Rápido desarrollo de resistencias tempranas (> 25 MPa después de 2 horas a +20 ºC). . Buena fluidez en orientación vertical y horizontal . Espesor de 12-150 mm . Autonivelante . Buena adherencia al hormigón y al acero . Retracción compensada (tanto en la fase plástica como en la de endurecimiento) . Sin segregación ni sangrado . Libre de cloruros y partículas metálicas . Listo para usar, sólo hay que añadir agua . Fácil de mezclar Código EAN: 7612895683591
