# Impermeabilización de depósitos de agua potable con láminas de FPO Sikaplan WT 4220- 15 C

- Propiedad del archivo: CONSTRUNARIO
- Formato: FIEBDC-3/2012
- Programa: Construnario Versión 3.51
- Fecha de los precios: 29/07/2024
- Divisa: EUR
- Código: sika-sau (10/09/2024)

**PUSIK-629** m2 Impermeabilización de depósitos de agua potable con láminas de FPO Sikaplan WT 4220- 15 C
Impermeabilización y protección de depósitos de agua potable con membranas impermeables tipo Sikaplan® WT 4220-15 C o similar, con certificado para el contacto con agua potable, a base de poliolefina flexible (FPO-PE), reforzada con fibra de vidrio, de 1,5 mm de espesor, 2 m de ancho, y 20 m de longitud de rollo, en color azul, con una resistencia a tracción de 16 N/mm2, al desgarro > 75 Kn/m, elongación > 550 %, libre de disolventes, fungicidas y plastificantes, resistente al ataque microbacteriano, con certificado CE según 13361:2006, instalada sobre la estructura de manera flotante, sobre un soporte adecuado incluso capa antipunzontante a base de geotextil de polipropileno, con una dotación de 300 g/m2 tipo S-Felt A-300 o similar, realización de uniones mediante soldadura de aire caliente, fijada perimetralmente al perfil colaminado, incluso realización de detalles con una membrana homogénea de PFO tipo Sikaplan® WT 4220-18 H o similar, siguiendo las indicaciones de la Hoja Técnica del producto, incluyendo suministro de materiales, aplicación, medios auxiliares y eliminación de residuos a vertedero.

| Código | Ud | Descripción | Rendimiento | Precio | Importe |
|---|---|---|---|---|---|
| 164272SIK | m2 | Membrana de poliolefina para la impermeabilización de depósitos de agua potable, Sikaplan® WT 4220-15 C de Sika, azul (2.00x20m) (material) | 1.100 | 20.11 | 22.12 |
| 111162SIK | m2 | Capa de nivelación de polipropileno S-Felt A-300 de SIka. 300gr/m2 (2.00x50m) (material) | 1.150 | 2.45 | 2.82 |
| 165792SIK | u | Perfil de fijación de PE - perfil de sujeción azul claro (0.09x2) (material) | 0.500 | 29.56 | 14.78 |
| 165789SIK | u | Esquinera WT Interior (Ø160 mm) (material) | 0.250 | 6.78 | 1.70 |
| 165790SIK | u | Esquinera WT exterior (Ø130 mm) (material) | 0.250 | 6.78 | 1.70 |
| 165791SIK | u | Membrana para impermeabilización Sikaplan WT de Sika (Ø134 mm) (material) | 0.250 | 17.38 | 4.35 |
| MOC001 | h | Oficial 1ª (mano de obra) | 0.400 | 20.91 | 8.36 |
| MOC002 | h | Peón especialista (mano de obra) | 0.400 | 17.03 | 6.81 |
|  |  | Costes directos |  |  | 62.64 |

## Recursos

**164272SIK** m2 Membrana de poliolefina para la impermeabilización de depósitos de agua potable
Sikaplan® WT 4220-15 C Membrana de poliolefina para la impermeabilización depósitos de agua potable. Descripción del producto Es una membrana lisa, flexible y homogénea de poliolefina con un refuerzo de fibra de vidrio. Espesor 1,5 mm. Para temperaturas hasta +40 ºC. Aprobado para agua potable, el producto proporciona una membrana de alta resistencia, microbiológica, resistente al agua blanda, duradera y soldable mediante calor. Usos Sólo puede ser utilizado por profesionales experimentados. Revestimiento depósitos de agua potable cerrados.

**111162SIK** m2 Capa de nivelación de polipropileno S-Felt A-300 de SIka. 300gr/m2 (2.00x50m)
SARNAFELT A 300 Es una capa de nivelación fabricada de polipropileno. Usos Se usa como capa de nivelación entre las membranas Sarnafil® o Sikaplan® y las superficies rugosas. Características - Ventajas Resistente al betún. Imputrescible. Alta resistencia al ataque bacteriano. Certificados - Normas Reacción al fuego: clase E según la norma EN 13501-1. Sistema de gestión de calidad según la norma EN ISO 9001/14001.
