# Sistema de fijación mecánica sobre chapa con membrana de 1.5 mm de FPO SIKAPLAN 15 TM con aislamiento PIR

- Propiedad del archivo: CONSTRUNARIO
- Formato: FIEBDC-3/2012
- Programa: Construnario Versión 3.51
- Fecha de los precios: 29/07/2024
- Divisa: EUR
- Código: sika-sau (10/09/2024)

**PUSIK_147** m2 Sistema de fijación mecánica sobre chapa con membrana de 1.5 mm de FPO SIKAPLAN 15 TM con aislamiento PIR
M2 Solución para cubierta vista mediante fijación mecánica; Sistema de fijación mecánica sobre chapa grecada consistente en: Membrana de 1.5 mm de FPO Sikaplan 15 TM de Sika o similar, membrana polimérica impermeable reforzada con una malla de poliéster que está en posesión del marcado CE según norma EN 13956, certificada para el cuerpo notificador 1213-CPD-3915, reacción al fuego clase E según la norma EN 13501-1, fijada al soporte mediante fijaciónes Sarnafast® SF 4.8 o similar y con placas de reparto Sarnafast® Washer KT o similar, parte proporcional de remate en peto terminado en perfilería colaminada anclada al soporte con fijación mecánica y sellada con masilla de poliuretano Sikaflex 11 FC o similar, aislamiento PIR Sikatherm PIR AL o similar de 100 mm (según prestaciones, se puede sustituir por aislamiento de lana mineral) fijado al soporte mediante tornillo Sarnafast SF 4.8 o similar y placa de reparto Sarnafast DT 70x70 mm o similar, barrera de vapor Sarnavap®-1000 E o similar solapada con la cinta Sarnavap Tape F o similar, chapa grecada de un espesor mínimo de 0,7mm (chapa no incluida en el precio). Siguiendo las indicaciones de la Hoja Técnica del producto, incluyendo suministro de materiales, aplicación, medios auxiliares y eliminación de residuos al vertedero. Cumple los requisitos CTE.

| Código | Ud | Descripción | Rendimiento | Precio | Importe |
|---|---|---|---|---|---|
| 480760SIK | m2 | Membrana de FPO armada con malla de poliéster resistentes a los UV, Sikaplan® TM 15 de Sika. Blanco (material) | 1.150 | 14.34 | 16.49 |
| PPPVC430SIK | m2 | Parte proporcional de remate en peto terminado en perfil colaminado, esquineras de refuerzo y sumideros de PVC (material) | 1.000 | 4.73 | 4.73 |
| 111116SIK | u | Fijación de acero al carbono Sarnafast® SF-4.8 de Sika. 500 tornillos (material) | 0.010 | 159.02 | 1.59 |
| 111098SIK | u | Placa de reparto KT 82x40 para tornillo tipo SF de Sika. Caja 100 placas (material) | 0.010 | 47.01 | 0.47 |
| 564158SIK | m2 | Panel de aislamiento de PIR con acabado en aluminio 50 micras espesor en ambas caras, Sikatherm® PIR AL de Sika. 100 mm (material) | 1.010 | 48.32 | 48.80 |
| 111277SIK | m2 | Barrera de vapor (5x25) Sarnavap®-1000 E de Sika (material) | 1.250 | 2.02 | 2.53 |
| MOC001 | h | Oficial 1ª (mano de obra) | 0.200 | 20.91 | 4.18 |
| MOC004 | h | Ayudante (mano de obra) | 0.200 | 19.83 | 3.97 |
|  |  | Costes directos |  |  | 82.76 |

## Recursos

**480760SIK** m2 Membrana de FPO armada con malla de poliéster resistentes a los UV, Sikaplan® TM 15 de Sika. Blanco
Sikaplan® TM 15 Membrana polimérica de FPO para la impermeabilización de cubiertas de fijación mecánica. Descripción del producto: Es una membrana sintética impermeabilizante de espesor 1.5 mm, para cubiertas, multicapa, reforzada con armadura de poliéster, basada en poliolefinas flexibles de alta calidad (FPO) que contiene estabilizadores de luz ultravioleta y retardadores de llama según la EN 13956. Es una membrana de cubierta soldable mediante aire caliente formulada para la exposición directa y diseñada para usarse en todas las condiciones climáticas globales. Usos: Membrana impermeabilizante para sistemas de cubierta de fijación mecánica.

**111116SIK** u Fijación de acero al carbono Sarnafast® SF-4.8 de Sika. 500 tornillos
Sarnafast® SF-4.8 Fijación de acero al carbono para los sistemas de fijación mecánica de impermeabilización de cubiertas. Descripción del producto Fijación de acero al carbono endurecido con punta autotaladrante. Usos Se utiliza en combinación con la placa de reparto Sarnafast® KT 82x40, los perfiles de fijación Sarnabar® u otras placas para la fijación mecánica de las membranas de impermeabilización de cubiertas y el aislamiento en las cubiertas de acero o madera.

**111098SIK** u Placa de reparto KT 82x40 para tornillo tipo SF de Sika. Caja 100 placas
Placa de reparto metálica para fijación puntual en los solapos y fijación puntual intermedia en los sistemas de fijación mecánica de cubiertas Placas de acero galvanizadas con refuerzo con forma de diamante y con perforaciones. Sistema de fijación con rosca para las membranas de cubierta de fijación mecánica. Diámetro del agujero 4.9 mm. Poco peso Resistencia contra las agresiones ambientales más comunes Fácil aplicación con las herramientas de colocación recomendadas

**564158SIK** m2 Panel de aislamiento de PIR con acabado en aluminio 50 micras espesor en ambas caras, Sikatherm® PIR AL de Sika. 100 mm
Sikatherm® PIR AL Panel de aislamiento de PIR con acabado en aluminio. Descripción del Producto Es un panel de aislamiento térmico aprobado por FM para cubiertas planas, revestido por ambas caras con una lámina de aluminio, adheridas al núcleo de aislamiento durante su proceso de fábricación. Sikatherm® PIR AL es un aislamiento rígido, resistente, duradero y ligero de poliisocianurato termoestable (PIR). Usos Aislamiento térmico colocado debajo de las membranas de impermeabilización Sikaplan® y Sarnafil®.

**111277SIK** m2 Barrera de vapor (5x25) Sarnavap®-1000 E de Sika
Sarnavap®-1000 E Barrera de vapor. Descripción del producto Es una barrera de vapor no portante basada en PE (polietileno). Usos . La barrera de control del vapor (BCV) se aplica sobre casi todos los soportes más comunes. Los soportes deben estar lisos, secos y tener suficiente resistencia para aguantar el tráfico peatonal. . Si la superficie del soporte está rugosa (es decir, hormigón o algún revestimiento con pendiente), instalar una capa de nivelación por debajo de la capa Sarnavap® 1000E. . La barrera de control de vapor Sarnavap® 1000E se usa para cubiertas planas y con pendiente.
