# Sistema de impermeabilización p/cub. vistas visitable c/membranas aplic. líquida MTC icure bajo olor de 1.2 mm c/ais. PIR

- Propiedad del archivo: CONSTRUNARIO
- Formato: FIEBDC-3/2012
- Programa: Construnario Versión 3.51
- Fecha de los precios: 29/07/2024
- Divisa: EUR
- Código: sika-sau (10/09/2024)

**PUSIK_150** m2 Sistema de impermeabilización p/cub. vistas visitable c/membranas aplic. líquida MTC icure bajo olor de 1.2 mm c/ais. PIR
M2 Solución para cubierta vista visitable mediante sistema con membranas de aplicación líquida con la tecnología MTC icure bajo olor. Estructura sistema SikaRoof® MTC icure bajo olor-12 Cold Bonding de SIKA o similar, compuesto por: Capas de sellado de Sikalastic®-641 o similar, refuerzo con Sikalastic® Reemat Standard o similar, capa base de Sikalastic®-631 o similar y capa de regularización Sikalastic Carrier adherida al aislamiento térmico mediante el adhesivo Sarnacol 2162 o similar, aislamiento térmico Sikatherm PIR AL adherido al soporte mediante adhesivo Sarnacol 2162 o similar. El sistema Sika Roof MTC icure bajo olor está en posesión del marcado CE con Aprobación Técnica Europea Nº ETA-14/0177, membrana de poliuretano de alta durabilidad, de reacción acelerada por la humedad, sin emisión de CO2, sin formación de burbujas, resistente a las raíces y reacción al fuego externo según la EN 13501-5 B Roof (T1)- B Roof (T4). Posibilidad de realización de "cubiertas frías", mediante el uso de la capa de acabado Sikalastic®-641 o similar. Soporte de hormigón, madera o acero (no incluido en el precio). Siguiendo las indicaciones de la Hoja Técnica del producto, incluyendo suministro de materiales, aplicación, medios auxiliares y eliminación de residuos al vertedero. Cumple los requisitos CTE.

| Código | Ud | Descripción | Rendimiento | Precio | Importe |
|---|---|---|---|---|---|
| 539542SIK | kg | Membrana líquida a base de poliuretano de altas prestaciones, de muy bajo olor, Sikalastic®-641 de Sika. Blanco (material; 30/07/2024) | 1.050 | 28.36 | 29.78 |
| 502749SIK | m2 | Malla de refuerzo de fibra de vidrio para el SikalasticR-601 BC, Sika® Reemat Standard de Sika (material; 30/07/2024) | 1.100 | 3.59 | 3.95 |
| 501293SIK | kg | Membrana líquida a base de poliuretano de altas prestaciones, de muy bajo olor, versátil, Sikalastic®-631 de Sika. Rojo óxido (material; 30/07/2024) | 1.050 | 21.36 | 22.43 |
| 564158SIK | m2 | Panel de aislamiento de PIR con acabado en aluminio 50 micras espesor en ambas caras, Sikatherm® PIR AL de Sika. 100 mm (material) | 1.010 | 48.32 | 48.80 |
| SIK_114573 | kg | Imprimación monocomponente Primer 600 de Sika (material) | 0.500 | 18.63 | 9.32 |
| SIK_180402 | m2 | Barrera de vapor autoadherida, Sarnavap®-5000 E SA de Sika (material) | 1.100 | 13.86 | 15.25 |
| SIK_686683 | m | Adhesivo de espuma de poliuretano monocomponente, SikaRoof® de Sika (material) | 1.000 | 19.36 | 19.36 |
| MOC001 | h | Oficial 1ª (mano de obra) | 0.220 | 20.91 | 4.60 |
| MOC004 | h | Ayudante (mano de obra) | 0.220 | 19.83 | 4.36 |
|  |  | Costes directos |  |  | 157.85 |

## Recursos

**539542SIK** kg Membrana líquida a base de poliuretano de altas prestaciones, de muy bajo olor, Sikalastic®-641 de Sika. Blanco
Sikalastic®-641 Membrana líquida de poliuretano de bajo olor para la impermeabilización de cubiertas. DESCRIPCION DEL PRODUCTO Sikalastic®-641 es una membrana líquida de poliuretano monocomponente, reforzada, de bajo olor y aplicación en frío. Proporciona un acabado impermeable estable a los rayos UV, continuo, elástico, de bajo mantenimiento, duradero y suave, utilizando la exclusiva tecnología i-Cure de Sika. El producto es adecuado para climas cálidos y climas fríos. USOS Sikalastic®-641 sólo puede ser utilizado por profesionales experimentados. - Sellador de los sistemas SikaRoof® i-Cure-12/15/18/22 tanto para proyectos de obra nueva como de rehabilitación - Capa base y capa de sellado de los sistemas con certificación ETA y de bajo olor Sikalastic®-641/-641 Economic, Standard, Enhanced, Premium y Premium con Fleece - Impermeabilización de estructuras con numerosos detalles como penetraciones, desagües, claraboyas y geometría compleja - Ampliación de la vida útil de Las cubiertas deterioradas o en mal estado - Sellador de alta reflectancia (blanco tráfico ~RAL 9016) para cubiertas frías - para Zonas sensibles a los olores - Sólo para uso exterior Código EAN: 7612895391410

**502749SIK** m2 Malla de refuerzo de fibra de vidrio para el SikalasticR-601 BC, Sika® Reemat Standard de Sika
Sika® Reemat Standard (Decothane Reemat Standard) Malla de refuerzo de fibra de vidrio para el SikalasticR-601 BC Descripción del Producto Sika® Reemat Standard se emplea como refuerzo de la membrana de impermeabilización de aplicación liquida SikalasticR-601 BC. Usos . Para los sistemas de cubiertas expuestas SikaRoof® MTC 12 . Para proyectos nuevos y de rehabilitación . Para cubiertas con muchos detalles y una geometría complicada incluso con accesibilidad limitada . Para una ampliación de la vida de servicio efectiva en costes de cubiertas dañadas Código EAN: 7612895256115

**501293SIK** kg Membrana líquida a base de poliuretano de altas prestaciones
Sikalastic®-631 Membrana de poliuretano monocomponente de bajo olor y capa base de los Sistemas SikaRoof® i-Cure. DESCRIPCION DEL PRODUCTO Sikalastic®-631 es una capa base de poliuretano, monocomponente, de bajo olor, aplicación en frío y elástica. Incorpora la exclusiva tecnología i-Cure de Sika y forma parte de los sistemas SikaRoof® i-Cure. USOS Sikalastic®-631 sólo puede ser utilizado por profesionales experimentados. El producto puede utilizarse para las siguientes aplicaciones de impermeabilización de cubiertas: - Capa base de los Sistemas SikaRoof®-12/-15/-18/-22 i-Cure - estructuras de cubiertas planas e inclinadas Totalmente expuestas - Proyectos de obra nueva y Rehabilitación - Detalles horizontales y verticales en torno a penetraciones, desagües, claraboyas y geometrías complejas - Ampliación de la vida útil de Las cubiertas deterioradas o en mal estado - Zonas sensibles que requieren un bajo nivel de olor El producto puede utilizarse en los siguientes sustratos: - Fibrocemento - membranas bituminosas - revestimientos bituminosos - Ladrillos - hormigón - Metales ferrosos - Pinturas / recubrimientos - Piedra - Baldosas cerámicas No vitrificadas - Madera Código EAN: 7612895252032

**564158SIK** m2 Panel de aislamiento de PIR con acabado en aluminio 50 micras espesor en ambas caras, Sikatherm® PIR AL de Sika. 100 mm
Sikatherm® PIR AL Panel de aislamiento de PIR con acabado en aluminio. Descripción del Producto Es un panel de aislamiento térmico aprobado por FM para cubiertas planas, revestido por ambas caras con una lámina de aluminio, adheridas al núcleo de aislamiento durante su proceso de fábricación. Sikatherm® PIR AL es un aislamiento rígido, resistente, duradero y ligero de poliisocianurato termoestable (PIR). Usos Aislamiento térmico colocado debajo de las membranas de impermeabilización Sikaplan® y Sarnafil®.

**SIK_114573** kg Imprimación monocomponente Primer 600 de Sika
Imprimación para Sarnavap®-5000 E SA / Sikaplan® RV-s / Sarnafil® TG 76 FSA / Sarnafil® G 410 FSA Primer-600 es una imprimación monocomponente a base de caucho sintético y resina, lista para usar, para mejorar las propiedades de adherencia de determinadas membranas de cubierta Sika®.

**SIK_180402** m2 Barrera de vapor autoadherida, Sarnavap®-5000 E SA de Sika
Sarnavap®-5000 E SA es una barrera de vapor multicapa autoadherida fabricada a partir de betún modificado con polímeros con un refuerzo de fibra de vidrio y una capa superior de papel de aluminio. USOS Sarnavap®-5000 E SA sólo puede ser utilizado por profesionales experimentados. Como barrera de vapor sobre los tipos de cubierta más comunes: ? Hormigón / cemento ? Metal Paneles de madera contrachapada, tableros de madera, tableros OSB ?Capa de impermeabilización temporal durante un período de hasta 4 semanas.

**SIK_686683** m Adhesivo de espuma de poliuretano monocomponente, SikaRoof® de Sika
SikaRoof® Board Adhesive es una espuma adhesiva de poliuretano monocomponente, de curado rápido y apto para aplicación con pistola. Se utiliza para el pegado de paneles de aislamiento a varios tipos de sustratos de materiales de construcción. USOS El producto se utiliza con estos tipos de paneles de aislamiento: ? Paneles de poliestireno extruido (XPS) ? Paneles de poliestireno expandido (EPS) ? Paneles de PUR / PIR Paneles de fibra mineral con suficiente resistencia a la compresión y una superficie de adhesión adecuada ? El producto puede utilizarse para pegar los siguientes sustratos: ? Hormigón, hormigón ligero ? Tableros de fibra orientada (OSB), paneles de contrachapado, tableros de madera ? Placas de fibrocemento ? Tela asfálticao mineral o revestida de arena
