# Solución para cubiertas técnicas transitables peatonales con membrana de 1.2 mm de FPO SIKAPLAN 12 TB en posición invertida

- Propiedad del archivo: CONSTRUNARIO
- Formato: FIEBDC-3/2012
- Programa: Construnario Versión 3.51
- Fecha de los precios: 29/07/2024
- Divisa: EUR
- Código: sika-sau (10/09/2024)

**PUSIK_203** m2 Solución para cubiertas técnicas transitables peatonales con membrana de 1.2 mm de FPO SIKAPLAN 12 TB en posición invertida
M2 Solución para cubierta técnicas transitables peatonal en posición invertida consistente en; sobre el soporte de hormigón, suministro y colocación de una capa antipunzonante a base de geotextil de polipropileno con una dotación de 300 gr/m2 tipo Sarnafelt A 300 o similar, sobre el geotextil se colocará la membrana de FPO Sikaplan 12 TB o similar de 1.2 mm de espesor, de Sika, membrana de FPO base polipropileno, impermeable reforzada armada con un tejido de fibra de vidrio con gran resistencia a los microorganismos según norma suiza SIA V280/17 y a la perforación de raíces según ensayo FLL, membrana 100% ecológica libre de plastificantes y metales pesados, fijada perimetralmente y parte proporcional de remate en peto terminado en perfilería colaminada, colocación de capa de aislamiento a base de XPS de 100 mm, colocación de una capa antipunzonante a base de geotextil de polipropileno, con una dotación de 300 gr/m2 tipo Sarnafelt A 300 o similar, suministro y colocación de capa de protección a base de hormigón, no incluido en precio. Siguiendo las indicaciones de la Hoja Técnica del producto, incluyendo suministro de materiales, aplicación, medios auxiliares y eliminación de residuos al vertedero. Soporte de hormigón (no incluido en precio). Cumple los requisitos CTE.

| Código | Ud | Descripción | Rendimiento | Precio | Importe |
|---|---|---|---|---|---|
| 495918SIK | m2 | Membrana polimérica de FPO para la impermeabilización de cubiertas de protección pesada,Sikaplan® TB 12 de Sika, blanco (material) | 1.100 | 11.72 | 12.89 |
| PPFPO430SIK | m2 | Parte proporcional de remate en peto terminado en perfil colaminado, esquineras de refuerzo y sumideros de FPO (material) | 1.000 | 4.73 | 4.73 |
| 111162SIK | m2 | Capa de nivelación de polipropileno S-Felt A-300 de SIka. 300gr/m2 (2.00x50m) (material) | 2.300 | 2.45 | 5.64 |
| MTCPEPS100RC200 | m2 | Placa XPS e'=100 mm RC200 (material) | 1.250 | 18.58 | 23.23 |
| MOC001 | h | Oficial 1ª (mano de obra) | 0.220 | 20.91 | 4.60 |
| MOC004 | h | Ayudante (mano de obra) | 0.150 | 19.83 | 2.97 |
|  |  | Costes directos |  |  | 54.06 |

## Recursos

**495918SIK** m2 Membrana polimérica de FPO para la impermeabilización de cubiertas de protección pesada,Sikaplan® TB 12 de Sika, blanco
Sikaplan® TB 12 Membrana polimérica de FPO para la impermeabilización de cubiertas de protección pesada. Descripción del producto: Es una membrana sintética impermeabilizante de espesor 1.2 mm, para cubiertas, multicapa, reforzada con un velo de fibra de vidrio no tejido y basada en poliolefinas flexibles de alta calidad (FPO) que contiene estabilizadores según la EN 13956. Es una membrana de cubierta soldable mediante aire caliente, resistente a los rayos UV y diseñada para usarse en todas las condiciones climáticas globales. Usos: Membrana para la impermeabilización de cubiertas con protección pesada (por ej.: grava, losetas de hormigón, cubiertas ajardinadas) y/o cubiertas planas expuestas: . Cubiertas flotantes y de protección pesada . Cubiertas ajardinadas . Cubiertas técnicas . Cubiertas invertidas Membrana para la impermeabilización de cubiertas para la zona de unión de cubierta expuestas: . Zonas de unión y detalles de la membrana, es decir, uniones entre paramento horizontal y paramento vertical, uniones con lucernarios, etc. que son zonas permanentemente expuestas en las cubiertas de protección pesada con grava . Zonas de unión y detalles en todo tipo de cubiertas expuestas impermeabilizadas con los sistemas Sikaplan® TM.

**111162SIK** m2 Capa de nivelación de polipropileno S-Felt A-300 de SIka. 300gr/m2 (2.00x50m)
SARNAFELT A 300 Es una capa de nivelación fabricada de polipropileno. Usos Se usa como capa de nivelación entre las membranas Sarnafil® o Sikaplan® y las superficies rugosas. Características - Ventajas Resistente al betún. Imputrescible. Alta resistencia al ataque bacteriano. Certificados - Normas Reacción al fuego: clase E según la norma EN 13501-1. Sistema de gestión de calidad según la norma EN ISO 9001/14001.
