# Solución para cubiertas técnicas transitable peatonal con membrana de 1.5 mm de PVC SIKAPLAN 15 SGmA en posición invertida

- Propiedad del archivo: CONSTRUNARIO
- Formato: FIEBDC-3/2012
- Programa: Construnario Versión 3.51
- Fecha de los precios: 29/07/2024
- Divisa: EUR
- Código: sika-sau (10/09/2024)

**PUSIK_206** m2 Solución para cubiertas técnicas transitable peatonal con membrana de 1.5 mm de PVC SIKAPLAN 15 SGmA en posición invertida
M2 Solución para cubierta técnica transitable peatonal en posición invertida consistente en; sobre el soporte de hormigón, suministro y colocación de una capa antipunzonante a base de geotextil de polipropileno con una dotación de 300 gr/m2 tipo Sarnafelt A 300 o similar, sobre el geotextil se colocará la membrana de PVC Sikaplan 15 SGmA o similar de 1.5 mm de espesor, de Sika, membrana de PVC, impermeable reforzada armada con un tejido de fibra de vidrio con gran resistencia a los microorganismos según norma suiza SIA V280/17 y a la perforación de raíces según ensayo FLL, membrana 100% ecológica, colocación de una capa antipunzonante a base de geotextil de polipropileno con una dotación de 300 gr/m2 tipo Sarnafelt A 300 o similar, colocación de capa de aislamiento a base de XPS de 100 mm, colocación de una capa antipunzonante a base de geotextil de polipropileno, con una dotación de 300 gr/m2 tipo Sarnafelt A 300 o similar, suministro y colocación de capa de protección a base de hormigón, no incluido en precio. Siguiendo las indicaciones de la Hoja Técnica del producto, incluyendo suministro de materiales, aplicación, medios auxiliares y eliminación de residuos al vertedero. Soporte de hormigón (no incluido en precio) .Cumple los requisitos CTE.

| Código | Ud | Descripción | Rendimiento | Precio | Importe |
|---|---|---|---|---|---|
| 56130SIK | m2 | Membrana de PVC armadas con fibra de vidrio, Sikaplan®-SGmA 1.5 de Sika. 2.00 x 20, beige (material) | 1.100 | 15.78 | 17.36 |
| 111162SIK | m2 | Capa de nivelación de polipropileno S-Felt A-300 de SIka. 300gr/m2 (2.00x50m) (material) | 3.750 | 2.45 | 9.19 |
| PPPVC430SIK | m2 | Parte proporcional de remate en peto terminado en perfil colaminado, esquineras de refuerzo y sumideros de PVC (material) | 1.000 | 4.73 | 4.73 |
| MTCPEPS100RC200 | m2 | Placa XPS e'=100 mm RC200 (material) | 1.250 | 18.58 | 23.23 |
| MOC001 | h | Oficial 1ª (mano de obra) | 0.220 | 20.91 | 4.60 |
| MOC004 | h | Ayudante (mano de obra) | 0.150 | 19.83 | 2.97 |
|  |  | Costes directos |  |  | 62.08 |

## Recursos

**56130SIK** m2 Membrana de PVC armadas con fibra de vidrio, Sikaplan®-SGmA 1.5 de Sika. 2.00 x 20, beige
Sikaplan®-SGmA 1.5 (Trocal® SGmA 1.5 mm) Membrana polimérica impermeable para cubiertas. Descripción del producto: La membrana Sikaplan®-SGmA 1.5 (Trocal® SGmA 1.5 mm) es una membrana sintética impermeabilizante para cubiertas a base de polivinilo de cloruro (PVC) de gran calidad, multicapas, reforzada con velo de fibra de vidrio que cumple con los requerimientos de la norma EN 13956. Usos: Membrana impermeabilizante para cubiertas de protección pesada (por ejemplo, grava, forjados de hormigón, cubiertas ajardinadas (intensivas, extensivas), terrazas con tráfico peatonal): - cubiertas flotantes con Protección pesada. - cubiertas ajardinadas. - Cubiertas técnicas.

**111162SIK** m2 Capa de nivelación de polipropileno S-Felt A-300 de SIka. 300gr/m2 (2.00x50m)
SARNAFELT A 300 Es una capa de nivelación fabricada de polipropileno. Usos Se usa como capa de nivelación entre las membranas Sarnafil® o Sikaplan® y las superficies rugosas. Características - Ventajas Resistente al betún. Imputrescible. Alta resistencia al ataque bacteriano. Certificados - Normas Reacción al fuego: clase E según la norma EN 13501-1. Sistema de gestión de calidad según la norma EN ISO 9001/14001.
