# Sol. cub. protección pesada en posición invertida ac. losa filtrante p/tránsito peatonal c/membrana 1.5 mm PVC SIKAPLAN 12 SGmA

- Propiedad del archivo: CONSTRUNARIO
- Formato: FIEBDC-3/2012
- Programa: Construnario Versión 3.51
- Fecha de los precios: 29/07/2024
- Divisa: EUR
- Código: sika-sau (10/09/2024)

**PUSIK_228** m2 Sol. cub. protección pesada en posición invertida ac. losa filtrante p/tránsito peatonal c/membrana 1.5 mm PVC SIKAPLAN 12 SGmA
M2 Solución para cubierta de protección pesada en posición invertida acabado losa filtrante 8+ para tránsito peatonal consistente en; sobre el soporte de hormigón, suministro y colocación de una capa antipunzonante a base de geotextil de polipropileno con una dotación de 300 gr/m2 tipo Sarnafelt A 300 o similar, sobre el geotextil se colocará la membrana de PVC Sikaplan 15 SGmA o similar de 1.5 mm de espesor, de Sika, membrana de PVC, impermeable reforzada armada con un tejido de fibra de vidrio con gran resistencia a los microorganismos según norma suiza SIA V280/17 y a la perforación de raíces según ensayo FLL, membrana 100% ecológica libre de plastificantes y metales pesados, fijada perimetralmente y parte proporcional de remate en peto terminado en perfilería colaminada, suministro y colocación de una capa antipunzonante a base de geotextil de polipropileno con una dotación de 300 gr/m2 tipo Sarnafelt A 300 o similar, colocación de Sika Losa Filtrante o similar (constituida por una plancha de poliestireno extrusionado unida a una capa superior de mortero de cemento a base de agregados minerales seleccionados y aditivos especiales reforzada con fibras de polipropileno). Siguiendo las indicaciones de la Hoja Técnica del producto, incluyendo suministro de materiales, aplicación, medios auxiliares y eliminación de residuos al vertedero. Soporte de hormigón (no incluido en precio). Cumple los requisitos CTE.

| Código | Ud | Descripción | Rendimiento | Precio | Importe |
|---|---|---|---|---|---|
| 56130SIK | m2 | Membrana de PVC armadas con fibra de vidrio, Sikaplan®-SGmA 1.5 de Sika. 2.00 x 20, beige (material) | 1.100 | 15.78 | 17.36 |
| PPPVC430SIK | m2 | Parte proporcional de remate en peto terminado en perfil colaminado, esquineras de refuerzo y sumideros de PVC (material) | 1.000 | 4.73 | 4.73 |
| 111162SIK | m2 | Capa de nivelación de polipropileno S-Felt A-300 de SIka. 300gr/m2 (2.00x50m) (material) | 2.500 | 2.45 | 6.13 |
| 432431SIK | m2 | Losa de impermeabilización, aislamiento y pavimentación para cubiertas invertidas, Sika Losa Filtrante 8+ (60x60x11.5cm) (material) | 1.000 | 61.43 | 61.43 |
| MOC001 | h | Oficial 1ª (mano de obra) | 0.220 | 20.91 | 4.60 |
| MOC004 | h | Ayudante (mano de obra) | 0.150 | 19.83 | 2.97 |
|  |  | Costes directos |  |  | 97.22 |

## Recursos

**56130SIK** m2 Membrana de PVC armadas con fibra de vidrio, Sikaplan®-SGmA 1.5 de Sika. 2.00 x 20, beige
Sikaplan®-SGmA 1.5 (Trocal® SGmA 1.5 mm) Membrana polimérica impermeable para cubiertas. Descripción del producto: La membrana Sikaplan®-SGmA 1.5 (Trocal® SGmA 1.5 mm) es una membrana sintética impermeabilizante para cubiertas a base de polivinilo de cloruro (PVC) de gran calidad, multicapas, reforzada con velo de fibra de vidrio que cumple con los requerimientos de la norma EN 13956. Usos: Membrana impermeabilizante para cubiertas de protección pesada (por ejemplo, grava, forjados de hormigón, cubiertas ajardinadas (intensivas, extensivas), terrazas con tráfico peatonal): - cubiertas flotantes con Protección pesada. - cubiertas ajardinadas. - Cubiertas técnicas.

**111162SIK** m2 Capa de nivelación de polipropileno S-Felt A-300 de SIka. 300gr/m2 (2.00x50m)
SARNAFELT A 300 Es una capa de nivelación fabricada de polipropileno. Usos Se usa como capa de nivelación entre las membranas Sarnafil® o Sikaplan® y las superficies rugosas. Características - Ventajas Resistente al betún. Imputrescible. Alta resistencia al ataque bacteriano. Certificados - Normas Reacción al fuego: clase E según la norma EN 13501-1. Sistema de gestión de calidad según la norma EN ISO 9001/14001.

**432431SIK** m2 Losa de impermeabilización, aislamiento y pavimentación para cubiertas invertidas, Sika Losa Filtrante 8+ (60x60x11.5cm)
La Sika® Losa Filtrante+ está constituida por una plancha de poliestireno extrusionado unida a una capa superior de mortero de cemento a base de agregados minerales seleccionados y aditivos especiales reforzada con fibras de polipropileno.
