# Mortero monocomponente impermeable de fraguado rápido Sika®-4a Mortero Rápido (espesor 15 mm)

- Propiedad del archivo: CONSTRUNARIO
- Formato: FIEBDC-3/2012
- Programa: Construnario Versión 3.51
- Fecha de los precios: 29/07/2024
- Divisa: EUR
- Código: sika-sau (10/09/2024)

**PUSIK_350** kg Mortero monocomponente impermeable de fraguado rápido Sika®-4a Mortero Rápido (espesor 15 mm)
Corte de filtraciones y taponamiento de vías de aguas con un mortero monocomponente de fraguado rápido, a base de cemento y exento de cloruros, tipo Sika®-4a Mortero Rápido o similar, también aplicable para fijaciones rápidas de marcos, patillas de anclajes, etc., con una resistencia a compresión de 40 MPa y flexotracción de 6 MPa, aplicado por medio de métodos manuales, con un consumo de 1,75 kg/m2 y mm de espesor, siguiendo las indicaciones de la Hoja Técnica del producto, incluyendo suministro de materiales, aplicación, medios auxiliares y eliminación de residuos a vertedero.

| Código | Ud | Descripción | Rendimiento | Precio | Importe |
|---|---|---|---|---|---|
| 183952SIK | kg | Mortero monocomponente, impermeable, de fraguado rápido, a base de cemento, Sika®-4a Mortero rápido de Sika. Gris. 20 kg (material) | 26.250 | 2.39 | 62.74 |
| MOC001 | h | Oficial 1ª (mano de obra) | 0.250 | 20.91 | 5.23 |
| MOC002 | h | Peón especialista (mano de obra) | 0.250 | 17.03 | 4.26 |
|  |  | Costes directos |  |  | 72.23 |

## Recursos

**183952SIK** kg Mortero monocomponente, impermeable, de fraguado rápido, a base de cemento, Sika®-4a Mortero rápido de Sika. Gris. 20 kg
Sika®-4a Mortero Rápido Mortero monocomponente de fraguado rápido, a base de cemento Descripción del producto Mortero monocomponente de fraguado rápido, a base de cemento y exento de cloruros. Usos . Cortar filtraciones y taponamiento de vías de agua. . Fijaciones rápidas de marcos, patillas de anclajes, etc. Código EAN: 8436039590762
