# Mortero de fraguado ultrarrápido Sika® Seal-75 Plug (espesor 15 mm)

- Propiedad del archivo: CONSTRUNARIO
- Formato: FIEBDC-3/2012
- Programa: Construnario Versión 3.51
- Fecha de los precios: 29/07/2024
- Divisa: EUR
- Código: sika-sau (10/09/2024)

**PUSIK_354** kg Mortero de fraguado ultrarrápido Sika® Seal-75 Plug (espesor 15 mm)
Mortero impermeable de fraguado ultrarrápido listo para su empleo, para cortes de filtraciones y fugas de agua activas en hormigón y albañilería, incluso a presión, y taponamiento de vías de agua, formado por cementos hidráulicos, sílices seleccionadas y aditivos, tipo Sika® Seal-75 Plug o similar, con una resistencia a compresión de 40 MPa y a flexotracción de 6 MPa, aplicado por medio de métodos manuales, con espesores de capa entre 4 y 20 mm excepto cuando se utilice como mortero tapajuntas, siguiendo las indicaciones de la Hoja Técnica del producto, incluyendo suministro de materiales, aplicación, medios auxiliares y eliminación de residuos a vertedero.

| Código | Ud | Descripción | Rendimiento | Precio | Importe |
|---|---|---|---|---|---|
| 443886SIK | kg | Mortero fraguado ultra-rápido p/corte vías de agua en hormigón y albañilería, Sika® Seal-75 Plug de Sika. Gris (material; 30/07/2024) | 26.250 | 3.16 | 82.95 |
| MOC001 | h | Oficial 1ª (mano de obra) | 0.250 | 20.91 | 5.23 |
| MOC002 | h | Peón especialista (mano de obra) | 0.250 | 17.03 | 4.26 |
|  |  | Costes directos |  |  | 92.44 |

## Recursos

**443886SIK** kg Mortero fraguado ultra-rápido p/corte vías de agua en hormigón y albañilería, Sika® Seal-75 Plug de Sika. Gris
Sika® Seal-75 Plug (Prereseal 75 Plug) Mortero de fraguado ultrarrápido para sellado de fugas de agua activas en hormigón y albañilería Descripción del Producto Sika® Seal- 75 Plug es un producto fácil de aplicar que mezclado con agua forma un mortero de fraguado ultrarrápido, listo para su empleo, que está formado por una mezcla de cementos hidráulicos, sílices seleccionadas y aditivos. Usos Cortar filtraciones o fugas de agua, incluso a presión en: depósitos de agua potable, diques, estructuras subterráneas, sótanos, etc. y taponamiento de vías de agua. Código EAN: 8428868007405
