# Inyecciones para corte de vias de agua con espuma de poliuretano Sika Injection-105 RC

- Propiedad del archivo: CONSTRUNARIO
- Formato: FIEBDC-3/2012
- Programa: Construnario Versión 3.51
- Fecha de los precios: 29/07/2024
- Divisa: EUR
- Código: sika-sau (10/09/2024)

**PUSIK_380** kg Inyecciones para corte de vias de agua con espuma de poliuretano Sika Injection-105 RC
Espuma elásica acuarreactiva bicomponente de poliuretano para inyección en cortes de vías de agua, libre de disolvente, de baja viscosidad y rápida reacción, tipo Sika Injection-105 RC o similar, para cortes de agua con filtraciones en fisuras con y sin movimiento, juntas y huecos en el hormigón, mampostería y piedra natural, con un grado de expansión libre en contacto con agua es de hasta 15 veces, aplicado mediante bomba de inyección monocomponente, siguiendo las indicaciones de la Hoja Técnica del producto, incluyendo suministro de materiales, aplicación, medios auxiliares y eliminación de residuos a vertedero.

| Código | Ud | Descripción | Rendimiento | Precio | Importe |
|---|---|---|---|---|---|
| 182668SIK | kg | Espuma elástica de poliuretano p/inyección en cortes de vía de agua temporal, Sika® Injection-105 de Sika. Marrón (material; 30/07/2024) | 2.000 | 23.17 | 46.34 |
| MOC001 | h | Oficial 1ª (mano de obra) | 0.500 | 20.91 | 10.46 |
| MOC002 | h | Peón especialista (mano de obra) | 0.500 | 17.03 | 8.52 |
| MQCEINYRE | h | Equipo de inyección de resinas (maquinaria) | 0.500 | 3.76 | 1.88 |
|  |  | Costes directos |  |  | 67.20 |

## Recursos

**182668SIK** kg Espuma elástica de poliuretano p/inyección en cortes de vía de agua temporal, Sika® Injection-105 de Sika. Marrón
Sika® Injection-105 Espuma elástica de Poliuretano para inyección en cortes de vía de agua temporal Descripción del producto Sika® Injection-105 espuma de inyección acuareactiva de poliuretano de rápida formación, libre de disolvente, de baja viscosidad, la cual cura formando una espuma compacta y elástica con una estructura celular fina. Usos . Sika® Injection-105 se usa para cortes de agua temporales con fuertes filtraciones en fisuras con y sin movimiento, juntas y huecos en hormigón, mampostería y piedra natural, además de en pozos de cimentación y trabajos de pilotaje. . Sika® Injection-105 es adecuado para estructuras donde se prevea algún pequeño movimiento. . Para conseguir la estanqueidad (impermeabilización) permanente se debe inyectar Sika® Injection-201 posteriormente. Código EAN: 7612894839173
