# Inyecciones permanentes de resina de poliuretano elástica Sika Injection-201 CE

- Propiedad del archivo: CONSTRUNARIO
- Formato: FIEBDC-3/2012
- Programa: Construnario Versión 3.51
- Fecha de los precios: 29/07/2024
- Divisa: EUR
- Código: sika-sau (10/09/2024)

**PUSIK_381** kg Inyecciones permanentes de resina de poliuretano elástica Sika Injection-201 CE
Resina elástica de poliuretano de inyección para impermeabilizaciones permanentes, de muy baja viscosidad y libre de disolventes, con marcado CE según la norma EN 1504-5, adecuado para el relleno de grietas en hormigón y con certificado de potabilidad alemán KTW, tipo Sika Injection-201 CE o similar, que en contacto con agua forma una estructura uniforme, de poros cerrados y estanca, flexible y elástica, absorbe cierto grado de movimiento, con un módulo de elasticidad de ~ 2 MPa y un 35 % de elongación a rotura, apto para fisuras secas, húmedas o con acumulación de agua, en hormigón, mampostería y piedra natural, aplicado mediante bomba de inyección monocomponente, siguiendo las indicaciones de la Hoja Técnica del producto, incluyendo suministro de materiales, aplicación, medios auxiliares y eliminación de residuos a vertedero.

| Código | Ud | Descripción | Rendimiento | Precio | Importe |
|---|---|---|---|---|---|
| 182585SIK | kg | Resina elástica de poliuretano de inyección p/imper. permanentes, Sika® Injection-201 de Sika. Marrón oscuro (material; 30/07/2024) | 2.000 | 24.21 | 48.42 |
| MOC001 | h | Oficial 1ª (mano de obra) | 0.500 | 20.91 | 10.46 |
| MOC002 | h | Peón especialista (mano de obra) | 0.500 | 17.03 | 8.52 |
| MQCEINYRE | h | Equipo de inyección de resinas (maquinaria) | 0.500 | 3.76 | 1.88 |
|  |  | Costes directos |  |  | 69.28 |

## Recursos

**182585SIK** kg Resina elástica de poliuretano de inyección p/imper. permanentes, Sika® Injection-201 de Sika. Marrón oscuro
Sika® Injection-201 Resina elástica de Poliuretano de inyección para impermeabilizaciones permanentes Descripción del producto Sika® Injection-201 es una resina a base de poliuretano de muy baja viscosidad, elástica y libre de disolventes. En contacto con el agua forma una estructura uniforme, de poros cerrados y estanca, la cual es flexible y elástica. Usos . Sika® Injection-201 se usa para sellados estancos permanentes con algo de flexibilidad para absorber cierto grado de movimiento, en fi suras secas, húmedas o con acumulación de agua, en hormigón, mampostería y piedra natural. . Sika® Injection-201 se puede usar para la inyección del Sistema Sika® inyectoflex (¡no re-inyectable!). . Para fi suras con agua estancada bajo presión hidrostática, se realizará una Injection previa con Sika® Injection-101. Código EAN: 7612894839166
