# Tratamiento de humedades por capilaridad SikaMur InjectoCream-100

- Propiedad del archivo: CONSTRUNARIO
- Formato: FIEBDC-3/2012
- Programa: Construnario Versión 3.51
- Fecha de los precios: 29/07/2024
- Divisa: EUR
- Código: sika-sau (10/09/2024)

**PUSIK_382** u Tratamiento de humedades por capilaridad SikaMur InjectoCream-100
Barrera antihumedad repelente al agua basada en silanos para tratamiento de humedades por capilaridad sobre la mayoria de soportes en muros (ladrillo, muros con camara de aire, paredes de piedra,...), con ensayos para el tratamiento de humedades por capilaridad en mampostería por Belgium Building Research Institute y según la Guía WTA, tipo SikaMur Injecto Cream-100 o similar, aplicado mediante inyecciones en el mortero para bloquear la humedad ascendente, siguiendo las indicaciones de la Hoja Técnica del producto, incluyendo suministro de materiales, aplicación, medios auxiliares y eliminación de residuos a vertedero.

| Código | Ud | Descripción | Rendimiento | Precio | Importe |
|---|---|---|---|---|---|
| 175179SIK | u | Barrera antihumedad (DPC) basada en silanos para tratamiento de humedades por capilaridad, SikaMur® InjectoCream-100 de Sika. 600cm3, blanco (material; 30/07/2024) | 0.100 | 28.51 | 2.85 |
| MOC001 | h | Oficial 1ª (mano de obra) | 0.200 | 20.91 | 4.18 |
| MOC002 | h | Peón especialista (mano de obra) | 0.200 | 17.03 | 3.41 |
|  |  | Costes directos |  |  | 10.44 |

## Recursos

**175179SIK** u Barrera antihumedad (DPC) basada en silanos para tratamiento de humedades por capilaridad
SikaMur® InjectoCream-100 Barrera antihumedad (DPC) basada en silanos para tratamiento de humedades por capilaridad Descripción del Producto SikaMur® InjectoCream-100 es un nuevo concepto para el control de humedades por capilaridad. SikaMur® InjectoCream-100 es una sustancia que se inyecta en una serie de taladros realizados sobre mortero ó mampostería mediante pistola, no es necesaria una bomba de inyección. Una única inyección en el mortero, dispersará al SikaMur® InjectoCream-100 en el muro y creará una barrera repelente al agua (DPC-Damp Proof Course) bloqueando la humedad ascendente en el futuro. Usos SikaMur® InjectoCream-100 puede utilizarse para el tratamiento de humedades por capilaridad sobre la mayoría de soportes en muros: . Ladrillo. . Muros con cámara de aire. . Paredes de piedra, ... Código EAN: 7612894718317
