# Imprimación de adherencia de morteros y yesos, Sika® Top 50 de Sika. Blanco. Garrafa: 5 Kg

- Propiedad del archivo: CONSTRUNARIO
- Formato: FIEBDC-3/2012
- Programa: Construnario Versión 3.51
- Fecha de los precios: 30/07/2024
- Divisa: EUR

**SIK_411817** kg Imprimación de adherencia de morteros y yesos, Sika® Top 50 de Sika. Blanco. Garrafa: 5 Kg
Precio: 14.26
Imprimación de adherencia, a base de resina acrílica en base agua, previa a la aplicación de todo tipo de morteros cementosos y yesos. Aporta una superficie con buena adherencia sobre soportes sometidos a variaciones térmicas, debido a su flexibilidad. No inflamable. Listo para su uso y de fácil aplicación. Incluso proyectable. Usos Como puente de adherencia para: Morteros, tanto hechos en obra, como secos o predosificados. Yesos, escayolas. Los principales soportes sobre los que se puede usar son: Hormigones. Morteros, tanto normales como impermeables. Ladrillo. Piedra natural o artificial. Fibrocemento. Todos aquellos materiales que no tengan porosidad nula. Algunas situaciones típicas de utilización son: Capa de adherencia para realizar enfoscados. Capa de adherencia para realizar enlucidos. Uniones del tabique con el pilar. Ventajas Aporta una superficie con buena adherencia sobre soportes sometidos a variaciones térmicas, debido a su flexibilidad. No inflamable. Listo para su uso y de fácil aplicación. Incluso proyectable. Largo tiempo abierto, incluso a altas temperaturas. En la aplicación sobre superficies horizontales, mantiene la cohesión evitando la disgregación y el arrastre del árido. Aplicable sobre superficies con cierta humedad (humedad mate), pero no saturadas o encharcadas. Mantiene la pegajosidad durante bastante tiempo, por lo que no es necesario aplicar el mortero o yeso acto seguido. No aplicable en soleras para recrecidos con morteros. Envases Bolsa de 0,5 l Garrafas de 5 kg y 25 kg. Color Líquido blanco. Código EAN: 8428868080002
