# Mejorador de adherencia de morteros sobre sustratos porosos, SikaTop®-10 de Sika. Bote: 5 Kg

- Propiedad del archivo: CONSTRUNARIO
- Formato: FIEBDC-3/2012
- Programa: Construnario Versión 3.51
- Fecha de los precios: 30/07/2024
- Divisa: EUR

**SIK_441145** kg Mejorador de adherencia de morteros sobre sustratos porosos, SikaTop®-10 de Sika. Bote: 5 Kg
Precio: 7.12
SikaTop®-10 es una resina sintética a base de copolímeros estireno acrílicos, con cargas minerales, que se utiliza como imprimación tapaporos y promotor de adherencia sobre soportes de naturaleza mineral, revestimientos cementosos y revestimientos cerámicos antiguos. Sellados eficaces en superficies de hormigón Económico Evita la perdida de agua dentro del soporte, la formación de burbujas y mejora la adherencia. Usos Sellado de soportes minerales Mejorador de la adherencia de los morteros sobre sustratos porosos Proporciona al soporte una elevada rugosidad, mejorando la puesta en obra y el posterior agarre físico-químico del revestimiento fi nal. Particularmente indicado para su utilización previamente a los morteros de nivelación y decoración de la gama SikaDecor® Nature. Ventajas Sellados eficaces en superficies de hormigón Económico Evita la perdida de agua dentro del soporte, la formación de burbujas y mejora la adherencia. Excelente adherencia sobre soportes porosos y vítreos Incrementa la impermeabilidad Incrementa la durabilidad Resistente al pH alcalino del soporte Facilita el rendimiento en la colocación de productos de revoco de naturaleza hidráulica. Permite el revestimiento en paramentos de hormigón prefabricado o poco absorbente Envases Botes 5 kg 20 kg Pallet: 96 x 5 kg (480 kg) 33 x 20 kg (660 kg) Color Líquido rojizo con cargas Código EAN: 8428868006811
